# Tubulação multicamada de polietileno resistente à temperatura/alumínio/polietileno resistente à temperatura (PE-RT/Al/PE-RT), "UPONOR IBERIA"

- Propriedade do ficheiro: CYPE Ingenieros S.A.
- Formato: FIEBDC-3/2016
- Programa: Gerador de preços para construção civil. CYPE Ingenieros, S.A.
- Data: 27/09/2024
- Âmbito geográfico: Brasil
- Moeda: BRL
- Custos indiretos: 3 %
- Despesas gerais: 13 %
- Lucro: 6 %
- IVA: 17 %

## I Instalações

### IH Tubulações para fluidos

#### IHM Tubulações multicamada

**IHM211** m Tubulação multicamada de polietileno resistente à temperatura/alumínio/polietileno resistente à temperatura (PE-RT/Al/PE-RT), "UPONOR IBERIA".
Tubulação formada por tubo multicamada de polietileno resistente à temperatura/alumínio/polietileno resistente à temperatura (PE-RT/Al/PE-RT), com a camada de alumínio sem solda, de 16 mm de diâmetro exterior e 2,0 mm de espessura, cor branca, modelo Uni Pipe PLUS "UPONOR IBERIA", fornecido em rolos. Instalação em superfície. Inclusive material auxiliar para montagem e fixação, acessórios e peças especiais.
Inclui: Marcação. Colocação e fixação de tubos, acessórios e peças especiais.
Critério de medição de projeto: Comprimento medido segundo documentação gráfica de Projeto.
Critério de quantitativos de obra: Medir-se-á o comprimento realmente executado segundo especificações de Projeto.

| Código | Un | Descrição | Rendimento | Preço | Importância |
|---|---|---|---|---|---|
| mt37tpu425e | Un | Material auxiliar para montagem e fixação das tubulações multicamada de polietileno resistente à temperatura/alumínio/polietileno resistente à temperatura (PE-RT/Al/PE-RT), modelo Uni Pipe PLUS "UPONOR IBERIA", de 16 mm de diâmetro exterior. (material) | 1 | 0.5 | 0.500 |
| mt37tpu025mg | m | Tubo multicamada de polietileno resistente à temperatura/alumínio/polietileno resistente à temperatura (PE-RT/Al/PE-RT), com a camada de alumínio sem solda, de 16 mm de diâmetro exterior e 2,0 mm de espessura, cor branca, modelo Uni Pipe PLUS "UPONOR IBERIA", fornecido em rolos, segundo ISO 21003-2, com o preço incrementado em 30% relativamente a acessórios e peças especiais. (material) | 1 | 13.51 | 13.510 |
| mo008 | h | Encanador. (mão de obra) | 0.034 | 40.91 | 1.391 |
| mo107 | h | Ajudante de encanador. (mão de obra) | 0.034 | 30.78 | 1.047 |
| % | % | Custos diretos complementares | 2 % | 16.448 | 0.329 |
|  |  | Custos diretos |  |  | 16.777 |

Resíduos:
- colocação: mt37tpu025mg; fator de resíduo 0.0275045

## Recursos

**mt37tpu025mg** m Tubo multicamada de polietileno resistente à temperatura/alumínio/polietileno resistente à temperatura
Dados técnicos: Custo energético 14.320 MJ; Emissão de CO2 0.660 kg; Código LER 17 02 03; Massa do elemento 0.111 kg; Volume 0.000185 m3
