# Tubulação multicamada de polietileno resistente à temperatura/alumínio/polietileno resistente à temperatura (PE-RT/Al/PE-RT), pré-isolada termicamente, "UPONOR IBERIA"

- Propriedade do ficheiro: CYPE Ingenieros S.A.
- Formato: FIEBDC-3/2016
- Programa: Gerador de preços para construção civil. CYPE Ingenieros, S.A.
- Data: 14/02/2025
- Âmbito geográfico: Brasil
- Moeda: BRL
- Custos indiretos: 3 %
- Despesas gerais: 13 %
- Lucro: 6 %
- IVA: 17 %

## I Instalações

### IH Tubulações para fluidos

#### IHU Tubulações multicamada, pré-isoladas.

**IHU213** m Tubulação multicamada de polietileno resistente à temperatura/alumínio/polietileno resistente à temperatura (PE-RT/Al/PE-RT), pré-isolada termicamente, "UPONOR IBERIA".
Tubulação pré-isolada termicamente formada por tubo multicamada de polietileno resistente à temperatura/alumínio/polietileno resistente à temperatura (PE-RT/Al/PE-RT), com a camada de alumínio sem solda, de 16 mm de diâmetro exterior e 2,0 mm de espessura, cor branca, com isolamento térmico de 6 mm de espessura, modelo Uni Pipe PLUS Preaislado S6 WLS 035 "UPONOR IBERIA", fornecido em rolos. Instalação em superfície. Inclusive material auxiliar para montagem e fixação, acessórios e peças especiais.
Inclui: Marcação. Colocação e fixação de tubos, acessórios e peças especiais.
Critério de medição de projeto: Comprimento medido segundo documentação gráfica de Projeto.
Critério de quantitativos de obra: Medir-se-á o comprimento realmente executado segundo especificações de Projeto.

| Código | Un | Descrição | Rendimento | Preço | Importância |
|---|---|---|---|---|---|
| mt37tpu435d | Un | Material auxiliar para montagem e fixação das tubulações multicamada de polietileno resistente à temperatura/alumínio/polietileno resistente à temperatura (PE-RT/Al/PE-RT), com isolamento térmico, modelo Uni Pipe PLUS Preaislado "UPONOR IBERIA", de 16 mm de diâmetro exterior. (material) | 1 | 1.01 | 1.010 |
| mt37tpu035sg | m | Tubo multicamada de polietileno resistente à temperatura/alumínio/polietileno resistente à temperatura (PE-RT/Al/PE-RT), com a camada de alumínio sem solda, de 16 mm de diâmetro exterior e 2,0 mm de espessura, cor branca, com isolamento térmico de 6 mm de espessura, modelo Uni Pipe PLUS Preaislado S6 WLS 035 "UPONOR IBERIA", fornecido em rolos, segundo ISO 21003-2, com o preço incrementado em 30% relativamente a acessórios e peças especiais. (material) | 1 | 26.3 | 26.300 |
| mo008 | h | Encanador. (mão de obra) | 0.034 | 42.82 | 1.456 |
| mo107 | h | Ajudante de encanador. (mão de obra) | 0.034 | 32.08 | 1.091 |
| % | % | Custos diretos complementares | 2 % | 29.857 | 0.597 |
|  |  | Custos diretos |  |  | 30.454 |

Resíduos:
- colocação: mt37tpu035sg; fator de resíduo 0.0271802

## Recursos

**mt37tpu035sg** m Tubo multicamada de polietileno resistente à temperatura/alumínio/polietileno resistente à temperatura
Dados técnicos: Custo energético 14.320 MJ; Emissão de CO2 0.660 kg; Código LER 17 02 03; Massa do elemento 0.111 kg; Volume 0.000185 m3
