# Luminária quadrada com lâmpada LED. Instalação suspensa

- Propriedade do ficheiro: CYPE Ingenieros S.A.
- Formato: FIEBDC-3/2016
- Programa: Gerador de preços para construção civil. CYPE Ingenieros, S.A.
- Data: 17/06/2024
- Âmbito geográfico: Brasil
- Moeda: BRL
- Custos indiretos: 3 %
- Despesas gerais: 13 %
- Lucro: 6 %
- IVA: 17 %

## I Instalações

### II Iluminação

#### III Interior

**III151** Un Luminária quadrada com lâmpada LED. Instalação suspensa.
Luminária quadrada, regulação 0-10 V, de 595x595x34 mm, de 40 W, alimentação a 220/240 V e 50-60 Hz, com lâmpada LED não substituível, temperatura de cor 3000 K, óptica formada por refletor revestido com alumínio vaporizado, acabamento alto brilho, de alto rendimento, feixe de luz extensivo 120°, difusor de polimetilmetacrilato (PMMA), marco embelezador de alumínio injetado, acabamento termoesmaltado, de cor branca, sistema de suspensão por cabo de aço, índice unificado de encandeamento menor que 19, índice de reprodução cromática maior de 80, fluxo luminoso 3932 lúmens, grau de proteção IP44. Instalação suspensa.
Inclui: Marcação. Montagem, ligação e verificação do seu correto funcionamento.
Critério de medição de projeto: Número de unidades previstas, segundo documentação gráfica de Projeto.
Critério de quantitativos de obra: Medir-se-á o número de unidades realmente executadas segundo especificações de Projeto.

| Código | Un | Descrição | Rendimento | Preço | Importância |
|---|---|---|---|---|---|
| mt34plg010l | Un | Luminária quadrada, regulação 0-10 V, de 595x595x34 mm, de 40 W, alimentação a 220/240 V e 50-60 Hz, com lâmpada LED não substituível, temperatura de cor 3000 K, óptica formada por refletor revestido com alumínio vaporizado, acabamento alto brilho, de alto rendimento, feixe de luz extensivo 120°, difusor de polimetilmetacrilato (PMMA), marco embelezador de alumínio injetado, acabamento termoesmaltado, de cor branca, sistema de suspensão por cabo de aço, índice unificado de encandeamento menor que 19, índice de reprodução cromática maior de 80, fluxo luminoso 3932 lúmens, grau de proteção IP44. (material) | 1 | 673.72 | 673.720 |
| mo003 | h | Eletricista. (mão de obra) | 0.224 | 40.91 | 9.164 |
| mo102 | h | Ajudante de eletricista. (mão de obra) | 0.224 | 30.78 | 6.895 |
| % | % | Custos diretos complementares | 2 % | 689.779 | 13.796 |
|  |  | Custos diretos |  |  | 703.575 |

## Recursos

**mt34plg010l** Un Luminária quadrada
Dados técnicos: Custo energético 196.367 MJ; Emissão de CO2 11.290 kg
Resíduos:
- embalagem: re150101 Embalagens de papel e cartão. (componente de resíduo); rendimento 0.689 kg; Código LER 15 01 01; Massa do elemento 1 kg; Volume 0.001333 m3
- embalagem: re170201 Madeira. (componente de resíduo); rendimento 0.168 kg; Código LER 17 02 01; Massa do elemento 1 kg; Volume 0.000909 m3
- embalagem: re170203 Plástico. (componente de resíduo); rendimento 0.014 kg; Código LER 17 02 03; Massa do elemento 1 kg; Volume 0.001667 m3
