# Luminária retangular tipo Downlight, com lâmpada LED. Instalação embutida

- Propriedade do ficheiro: CYPE Ingenieros S.A.
- Formato: FIEBDC-3/2016
- Programa: Gerador de preços para construção civil. CYPE Ingenieros, S.A.
- Data: 27/09/2024
- Âmbito geográfico: Brasil
- Moeda: BRL
- Custos indiretos: 3 %
- Despesas gerais: 13 %
- Lucro: 6 %
- IVA: 17 %

## I Instalações

### II Iluminação

#### III Interior

**III103** Un Luminária retangular tipo Downlight, com lâmpada LED. Instalação embutida.
Luminária fixa de teto tipo Downlight, de chapa de aço, acabamento termoesmaltado, de cor branca acabamento mate, não regulável, de 24 W, alimentação a 220/240 V e 50-60 Hz, de 237x124x78 mm, com duas lâmpadas LED, temperatura de cor 3000 K, óptica formada por refletor revestido com alumínio vaporizado, acabamento alto brilho, de alto rendimento, feixe de luz extensivo 72°, marco embelezador, índice unificado de encandeamento menor que 19, índice de reprodução cromática maior de 80, fluxo luminoso 2100 lúmens, grau de proteção IP40, com molas de fixação. Instalação embutida.
Inclui: Marcação. Montagem, ligação e verificação do seu correto funcionamento.
Critério de medição de projeto: Número de unidades previstas, segundo documentação gráfica de Projeto.
Critério de quantitativos de obra: Medir-se-á o número de unidades realmente executadas segundo especificações de Projeto.

| Código | Un | Descrição | Rendimento | Preço | Importância |
|---|---|---|---|---|---|
| mt34lle085a | Un | Luminária fixa de teto tipo Downlight, de chapa de aço, acabamento termoesmaltado, de cor branca acabamento mate, não regulável, de 24 W, alimentação a 220/240 V e 50-60 Hz, de 237x124x78 mm, com duas lâmpadas LED, temperatura de cor 3000 K, óptica formada por refletor revestido com alumínio vaporizado, acabamento alto brilho, de alto rendimento, feixe de luz extensivo 72°, marco embelezador, índice unificado de encandeamento menor que 19, índice de reprodução cromática maior de 80, fluxo luminoso 2100 lúmens, grau de proteção IP40, com molas de fixação, para embutir. (material) | 1 | 1284.59 | 1284.590 |
| mo003 | h | Eletricista. (mão de obra) | 0.337 | 40.91 | 13.787 |
| mo102 | h | Ajudante de eletricista. (mão de obra) | 0.337 | 30.78 | 10.373 |
| % | % | Custos diretos complementares | 2 % | 1308.750 | 26.175 |
|  |  | Custos diretos |  |  | 1334.925 |

## Recursos

**mt34lle085a** Un Luminária fixa de teto tipo Downlight
Dados técnicos: Custo energético 2265.188 MJ; Emissão de CO2 150.233 kg
Resíduos:
- embalagem: re150101 Embalagens de papel e cartão. (componente de resíduo); rendimento 0.05 kg; Código LER 15 01 01; Massa do elemento 1 kg; Volume 0.001333 m3
- embalagem: re170203 Plástico. (componente de resíduo); rendimento 0.015 kg; Código LER 17 02 03; Massa do elemento 1 kg; Volume 0.001667 m3
