# Luminária linear, com lâmpada LED. Instalação suspensa

- Propriedade do ficheiro: CYPE Ingenieros S.A.
- Formato: FIEBDC-3/2016
- Programa: Gerador de preços para construção civil. CYPE Ingenieros, S.A.
- Data: 27/09/2024
- Âmbito geográfico: Brasil
- Moeda: BRL
- Custos indiretos: 3 %
- Despesas gerais: 13 %
- Lucro: 6 %
- IVA: 17 %

## I Instalações

### II Iluminação

#### III Interior

**III153** Un Luminária linear, com lâmpada LED. Instalação suspensa.
Luminária linear de teto, não regulável, com corpo de alumínio extrudido de cor branca, de 25 W, alimentação a 220/240 V e 50-60 Hz, de 50x1950x75 mm, com lâmpada LED LED830, temperatura de cor 3000 K, difusor de policarbonato opalino cor gelo, índice de reprodução cromática maior de 80, fluxo luminoso 1950 lúmens, grau de proteção IP20, com kit de início e final de linha para luminária linear, elementos de fixação cor branca para instalação de luminária suspensa e sistema com cabo de aço para instalação de luminária suspensa regulável em altura até 1,5 m, acabamento cromado. Instalação suspensa.
Inclui: Marcação. Montagem, ligação e verificação do seu correto funcionamento.
Critério de medição de projeto: Número de unidades previstas, segundo documentação gráfica de Projeto.
Critério de quantitativos de obra: Medir-se-á o número de unidades realmente executadas segundo especificações de Projeto.

| Código | Un | Descrição | Rendimento | Preço | Importância |
|---|---|---|---|---|---|
| mt34lle130bk | Un | Luminária linear de teto, não regulável, com corpo de alumínio extrudido de cor branca, de 25 W, alimentação a 220/240 V e 50-60 Hz, de 50x1950x75 mm, com lâmpada LED LED830, temperatura de cor 3000 K, difusor de policarbonato opalino cor gelo, índice de reprodução cromática maior de 80, fluxo luminoso 1950 lúmens, grau de proteção IP20. (material) | 1 | 1366.44 | 1366.440 |
| mt34lle131b | Un | Kit de início e final de linha para luminária linear, com dispositivos de ligação. (material) | 1 | 218.1 | 218.100 |
| mt34lle132a | Un | Elementos de fixação cor branca para instalação de luminária suspensa. (material) | 1 | 39.02 | 39.020 |
| mt34lle133a | Un | Sistema com cabo de aço para instalação de luminária suspensa regulável em altura até 1,5 m, acabamento cromado. (material) | 1 | 123.17 | 123.170 |
| mo003 | h | Eletricista. (mão de obra) | 0.449 | 40.91 | 18.369 |
| mo102 | h | Ajudante de eletricista. (mão de obra) | 0.449 | 30.78 | 13.820 |
| % | % | Custos diretos complementares | 2 % | 1778.919 | 35.578 |
|  |  | Custos diretos |  |  | 1814.497 |

## Recursos

**mt34lle130bk** Un Luminária linear de teto
Dados técnicos: Custo energético 574.164 MJ; Emissão de CO2 34.311 kg
Resíduos:
- embalagem: re150101 Embalagens de papel e cartão. (componente de resíduo); rendimento 0.7 kg; Código LER 15 01 01; Massa do elemento 1 kg; Volume 0.001333 m3
- embalagem: re170201 Madeira. (componente de resíduo); rendimento 0.17 kg; Código LER 17 02 01; Massa do elemento 1 kg; Volume 0.000909 m3
- embalagem: re170203 Plástico. (componente de resíduo); rendimento 0.015 kg; Código LER 17 02 03; Massa do elemento 1 kg; Volume 0.001667 m3
