# Luminária de mesa com lâmpada LED

- Propriedade do ficheiro: CYPE Ingenieros S.A.
- Formato: FIEBDC-3/2016
- Programa: Gerador de preços para construção civil. CYPE Ingenieros, S.A.
- Data: 27/09/2024
- Âmbito geográfico: Brasil
- Moeda: BRL
- Custos indiretos: 3 %
- Despesas gerais: 13 %
- Lucro: 6 %
- IVA: 17 %

## I Instalações

### II Iluminação

#### III Interior

**III191** Un Luminária de mesa com lâmpada LED.
Luminária de pé, de 300 mm de diâmetro e 450 mm de altura, de 6 W, alimentação a 220/240 V e 50-60 Hz, com lâmpada LED não substituível, temperatura de cor 3000 K, grau de proteção IP20, com corpo de luminária de alumínio, acabamento lacado cor preto; cabeça orientável; regulador de intensidade e base circular.
Inclui: Montagem, ligação e verificação do seu correto funcionamento.
Critério de medição de projeto: Número de unidades previstas, segundo documentação gráfica de Projeto.
Critério de quantitativos de obra: Medir-se-á o número de unidades realmente executadas segundo especificações de Projeto.

| Código | Un | Descrição | Rendimento | Preço | Importância |
|---|---|---|---|---|---|
| mt34mlg010a | Un | Luminária de pé, de 300 mm de diâmetro e 450 mm de altura, de 6 W, alimentação a 220/240 V e 50-60 Hz, com lâmpada LED não substituível, temperatura de cor 3000 K, grau de proteção IP20, com corpo de luminária de alumínio, acabamento lacado cor preto; cabeça orientável; regulador de intensidade e base circular. (material) | 1 | 385.24 | 385.240 |
| mo003 | h | Eletricista. (mão de obra) | 0.112 | 40.91 | 4.582 |
| mo102 | h | Ajudante de eletricista. (mão de obra) | 0.112 | 30.78 | 3.447 |
| % | % | Custos diretos complementares | 2 % | 393.269 | 7.865 |
|  |  | Custos diretos |  |  | 401.134 |
