# Plafon para exterior

- Propriedade do ficheiro: CYPE Ingenieros S.A.
- Formato: FIEBDC-3/2016
- Programa: Gerador de preços para construção civil. CYPE Ingenieros, S.A.
- Data: 27/09/2024
- Âmbito geográfico: Brasil
- Moeda: BRL
- Custos indiretos: 3 %
- Despesas gerais: 13 %
- Lucro: 6 %
- IVA: 17 %

## I Instalações

### II Iluminação

#### IIX Exterior

**IIX020** Un Plafon para exterior.
Plafon circular para exterior, de ABS de cor branca, acabamento mate e difusor de policarbonato opalino, grau de proteção IP44, de 250 mm de diâmetro e 78 mm de altura, de 10 W de potência, alimentação a 220/240 V e 50-60 Hz, com lâmpada LED não substituível, temperatura de cor 4000 K, fluxo luminoso 1100 lúmens. Instalação em superfície. Inclusive elementos de fixação Inclui: Marcação. Montagem, ligação e verificação do seu correto funcionamento.
Critério de medição de projeto: Número de unidades previstas, segundo documentação gráfica de Projeto.
Critério de quantitativos de obra: Medir-se-á o número de unidades realmente executadas segundo especificações de Projeto.

| Código | Un | Descrição | Rendimento | Preço | Importância |
|---|---|---|---|---|---|
| mt34est150c | Un | Plafon circular para exterior, de ABS de cor branca, acabamento mate e difusor de policarbonato opalino, grau de proteção IP44, de 250 mm de diâmetro e 78 mm de altura, de 10 W de potência, alimentação a 220/240 V e 50-60 Hz, com lâmpada LED não substituível, temperatura de cor 4000 K, fluxo luminoso 1100 lúmens, com elementos de fixação. (material) | 1 | 97.94 | 97.940 |
| mo003 | h | Eletricista. (mão de obra) | 0.28 | 40.91 | 11.455 |
| mo102 | h | Ajudante de eletricista. (mão de obra) | 0.28 | 30.78 | 8.618 |
| % | % | Custos diretos complementares | 2 % | 118.013 | 2.360 |
|  |  | Custos diretos |  |  | 120.373 |

## Recursos

**mt34est150c** Un Plafon circular para exterior
Dados técnicos: Custo energético 109.030 MJ; Emissão de CO2 6.581 kg
Resíduos:
- embalagem: re150101 Embalagens de papel e cartão. (componente de resíduo); rendimento 0.68 kg; Código LER 15 01 01; Massa do elemento 1 kg; Volume 0.001333 m3
- embalagem: re170201 Madeira. (componente de resíduo); rendimento 0.167 kg; Código LER 17 02 01; Massa do elemento 1 kg; Volume 0.000909 m3
- embalagem: re170203 Plástico. (componente de resíduo); rendimento 0.014 kg; Código LER 17 02 03; Massa do elemento 1 kg; Volume 0.001667 m3
