# Caixa de entrada

- Propriedade do ficheiro: CYPE Ingenieros S.A.
- Formato: FIEBDC-3/2016
- Programa: Gerador de preços para construção civil. CYPE Ingenieros, S.A.
- Data: 28/10/2025
- Âmbito geográfico: Brasil
- Moeda: BRL
- Custos indiretos: 3 %
- Despesas gerais: 13 %
- Lucro: 6 %
- IVA: 17 %

## I Instalações

### IL Infra-estrutura de telecomunicações

#### ILE Canalizações de ligação

**ILE025** Un Caixa de entrada.
Caixa de acesso multioperador (CAM), para passagem e distribuição de instalações de ITED, de ABS, de 400x420x155 mm. Instalação embutida. Inclusive fecho com chave, acessórios, peças especiais e fixações.
Critérios considerados na determinação do preço da unidade de obra: O preço não inclui os trabalhos auxiliares de pedreiro para instalações.
Inclui: Marcação. Colocação e fixação da caixa.
Critério de medição de projeto: Número de unidades previstas, segundo documentação gráfica de Projeto.
Critério de quantitativos de obra: Medir-se-á o número de unidades realmente executadas segundo especificações de Projeto.

| Código | Un | Descrição | Rendimento | Preço | Importância |
|---|---|---|---|---|---|
| mt40ipt011f | Un | Caixa de acesso multioperador (CAM), para passagem e distribuição de instalações de ITED, de ABS, de 400x420x155 mm, com graus de proteção IP54 e IK09 e capacidade nominal de ligação do terminal de terra de 2,5 mm², para embutir. Inclusive fecho com chave, acessórios, peças especiais e fixações. (material) | 1 | 455.12 | 455.120 |
| mo056 | h | Ajudante de instalador de telecomunicações. (mão de obra) | 0.469 | 32.08 | 15.046 |
| % | % | Custos diretos complementares | 2 % | 470.166 | 9.403 |
|  |  | Custos diretos |  |  | 479.569 |

## Recursos

**mt40ipt011f** Un Caixa de acesso multioperador (CAM)
Dados técnicos: Custo energético 0.019 MJ; Emissão de CO2 0.029 kg
Resíduos:
- embalagem: re150101 Embalagens de papel e cartão. (componente de resíduo); rendimento 0.035 kg; Código LER 15 01 01; Massa do elemento 1 kg; Volume 0.001333 m3
