# Tubulação de entrada

- Propriedade do ficheiro: CYPE Ingenieros S.A.
- Formato: FIEBDC-3/2016
- Programa: Gerador de preços para construção civil. CYPE Ingenieros, S.A.
- Data: 27/09/2024
- Âmbito geográfico: Brasil
- Moeda: BRL
- Custos indiretos: 3 %
- Despesas gerais: 13 %
- Lucro: 6 %
- IVA: 17 %

## I Instalações

### IL Infra-estrutura de telecomunicações

#### ILE Canalizações de ligação

**ILE015** m Tubulação de entrada.
Tubulação de entrada, entre a caixa de visita multi-operador e o ATE, ATI ou CEMU, para habitação unifamiliar, formada por 2 tubos rígidos de PVC VD-F de 40 mm de diâmetro exterior, resistência à compressão 1250 N, resistência ao impacto 6 joules, com classificação 4442, executada em vala de 45x75 cm, com os tubos embutidos em um prisma de concreto simples C20 classe de agressividade ambiental I e tipo de ambiente rural, brita 1, consistência S50 com 6 cm de recobrimento superior e inferior e 5,5 cm de recobrimento lateral. Instalação enterrada. Inclusive fio guia.
Critérios considerados na determinação do preço da unidade de obra: O preço não inclui a escavação nem o enchimento perimetral posterior.
Inclui: Implantação do percurso da canalização. Refinamento do fundo e laterais à mão, com extração das terras. Concretagem e compactação do concreto na execução da base. Disposição doa tubos. Colocação de fio guia. Concretagem e compactação do concreto para formação do prisma.
Critério de medição de projeto: Comprimento medido em projeção horizontal, segundo documentação gráfica de Projeto.
Critério de quantitativos de obra: Medir-se-á, em projeção horizontal, o comprimento realmente executado segundo especificações de Projeto.

| Código | Un | Descrição | Rendimento | Preço | Importância |
|---|---|---|---|---|---|
| mt35tpt010oc | m | Tubo rígido de PVC VD-F de 40 mm de diâmetro exterior e 2,5 mm de espessura. Resistência à compressão 1250 N, resistência ao impacto 6 joules, temperatura de trabalho -25°C até 90°C, classificação 4442, com o preço incrementado em 10% relativamente a acessórios e peças especiais. (material) | 2 | 33.74 | 67.480 |
| mt40iva030 | m | Fio guia de polipropileno de 3 mm de diâmetro. (material) | 2.4 | 1.14 | 2.736 |
| mt10hmf060ana | m³ | Concreto simples C20 classe de agressividade ambiental I e tipo de ambiente rural, brita 1, consistência S50, dosado em central, segundo ABNT NBR 8953. (material) | 0.069 | 316.08 | 21.810 |
| mo020 | h | Pedreiro. (mão de obra) | 0.068 | 32.24 | 2.192 |
| mo113 | h | Auxiliar de serviços gerais. (mão de obra) | 0.068 | 27.81 | 1.891 |
| % | % | Custos diretos complementares | 2 % | 96.109 | 1.922 |
|  |  | Custos diretos |  |  | 98.031 |

Resíduos:
- colocação: mt35tpt010oc; fator de resíduo 0.0275
- colocação: mt40iva030 Fio guia de polipropileno de 3 mm de diâmetro; fator de resíduo 0.0165625
- colocação: mt10hmf060ana; fator de resíduo 0.0012861

## Recursos

**mt35tpt010oc** m Tubo rígido de PVC VD-F de 40 mm de diâmetro exterior e 2,5 mm de espessura. Resistência à compressão 1250 N
Dados técnicos: Custo energético 33.908 MJ; Emissão de CO2 1.684 kg; Código LER 17 02 03; Massa do elemento 0.35 kg; Volume 0.000583 m3

**mt40iva030** m Fio guia de polipropileno de 3 mm de diâmetro
Dados técnicos: Custo energético 0.630 MJ; Emissão de CO2 0.074 kg; Código LER 17 04 11; Massa do elemento 0.0064 kg; Volume 0.000004 m3
Resíduos:
- embalagem: re150101 Embalagens de papel e cartão. (componente de resíduo); rendimento 0.065 kg; Código LER 15 01 01; Massa do elemento 1 kg; Volume 0.001333 m3

**mt10hmf060ana** m³ Concreto simples C20 classe de agressividade ambiental I e tipo de ambiente rural
Dados técnicos: Custo energético 1920.000 MJ; Emissão de CO2 240.000 kg; Código LER 17 01 01; Massa do elemento 2400 kg; Volume 1.6 m3
