# Acoplador de linhas KNX

- Propriedade do ficheiro: CYPE Ingenieros S.A.
- Formato: FIEBDC-3/2016
- Programa: Gerador de preços para construção civil. CYPE Ingenieros, S.A.
- Data: 27/09/2024
- Âmbito geográfico: Brasil
- Moeda: BRL
- Custos indiretos: 3 %
- Despesas gerais: 13 %
- Lucro: 6 %
- IVA: 17 %

## I Instalações

### IM Domóticas e inmóticas

#### IMK Componentes do sistema KNX

**IMK010** Un Acoplador de linhas KNX.
Acoplador de 2 módulos, com isolamento galvânico, para possibilitar o intercâmbio de informação entre duas linhas. Montagem em canaleta DIN.
Inclui: Montagem e ligação.
Critério de medição de projeto: Número de unidades previstas, segundo documentação gráfica de Projeto.
Critério de quantitativos de obra: Medir-se-á o número de unidades realmente executadas segundo especificações de Projeto.

| Código | Un | Descrição | Rendimento | Preço | Importância |
|---|---|---|---|---|---|
| mt35dac010a | Un | Acoplador de 2 módulos, com isolamento galvânico, para dispositivos com protocolo de comunicação KNX, com bornes de ligação e derivação, para montagem em canaleta DIN. (material) | 1 | 2304.47 | 2304.470 |
| mo003 | h | Eletricista. (mão de obra) | 0.247 | 40.91 | 10.105 |
| mo102 | h | Ajudante de eletricista. (mão de obra) | 0.247 | 30.78 | 7.603 |
| mo123 | h | Especialista na colocação em funcionamento de instalações. (mão de obra) | 0.494 | 45.41 | 22.433 |
| % | % | Custos diretos complementares | 2 % | 2344.611 | 46.892 |
|  |  | Custos diretos |  |  | 2391.503 |
