# Filtro

- Propriedade do ficheiro: CYPE Ingenieros S.A.
- Formato: FIEBDC-3/2016
- Programa: Gerador de preços para construção civil. CYPE Ingenieros, S.A.
- Data: 27/09/2024
- Âmbito geográfico: Brasil
- Moeda: BRL
- Custos indiretos: 3 %
- Despesas gerais: 13 %
- Lucro: 6 %
- IVA: 17 %

## I Instalações

### IO Contra incêndios

#### IOB Redes de incêndio

**IOB026** Un Filtro.
Filtro de retenção de resíduos de ferro fundido dúctil, com peneiro de aço inoxidável, união com flanges, de 5" de diâmetro, PN=16 bar.
Inclui: Montagem, ligação e verificação do seu correto funcionamento.
Critério de medição de projeto: Número de unidades previstas, segundo documentação gráfica de Projeto.
Critério de quantitativos de obra: Medir-se-á o número de unidades realmente executadas segundo especificações de Projeto.

| Código | Un | Descrição | Rendimento | Preço | Importância |
|---|---|---|---|---|---|
| mt41svc100e | Un | Filtro de retenção de resíduos de ferro fundido dúctil, com peneiro de aço inoxidável, união com flanges, de 5" de diâmetro, PN=16 bar. (material) | 1 | 1477.65 | 1477.650 |
| mt41www030 | Un | Material auxiliar para instalações contra incêndios. (material) | 1 | 9.38 | 9.380 |
| mo008 | h | Encanador. (mão de obra) | 0.452 | 40.91 | 18.491 |
| mo107 | h | Ajudante de encanador. (mão de obra) | 0.452 | 30.78 | 13.913 |
| % | % | Custos diretos complementares | 2 % | 1519.434 | 30.389 |
|  |  | Custos diretos |  |  | 1549.823 |

## Recursos

**mt41svc100e** Un Filtro de retenção de resíduos de ferro fundido dúctil
Dados técnicos: Custo energético 1803.049 MJ; Emissão de CO2 151.751 kg
Resíduos:
- embalagem: re150101 Embalagens de papel e cartão. (componente de resíduo); rendimento 0.086 kg; Código LER 15 01 01; Massa do elemento 1 kg; Volume 0.001333 m3
