# Detector convencional

- Propriedade do ficheiro: CYPE Ingenieros S.A.
- Formato: FIEBDC-3/2016
- Programa: Gerador de preços para construção civil. CYPE Ingenieros, S.A.
- Data: 27/09/2024
- Âmbito geográfico: Brasil
- Moeda: BRL
- Custos indiretos: 3 %
- Despesas gerais: 13 %
- Lucro: 6 %
- IVA: 17 %

## I Instalações

### IO Contra incêndios

#### IOD Deteção e alarme

**IOD002** Un Detector convencional.
Detector óptico de fumo e térmico convencional, de ABS cor branca, formado por um elemento sensível aos fumos claros e ao aumento lento da temperatura para uma temperatura máxima de alarme de 60°C, para alimentação de 12 a 30 Vcc, com duplo led de activação e indicador de alarme cor vermelho, saída para piloto de sinalização remota e base universal. Inclusive elementos de fixação.
Inclui: Marcação. Fixação da base. Montagem, ligação e verificação do seu correto funcionamento.
Critério de medição de projeto: Número de unidades previstas, segundo documentação gráfica de Projeto.
Critério de quantitativos de obra: Medir-se-á o número de unidades realmente executadas segundo especificações de Projeto.

| Código | Un | Descrição | Rendimento | Preço | Importância |
|---|---|---|---|---|---|
| mt41pig080 | Un | Detector óptico de fumo e térmico convencional, de ABS cor branca, formado por um elemento sensível aos fumos claros e ao aumento lento da temperatura para uma temperatura máxima de alarme de 60°C, para alimentação de 12 a 30 Vcc, com duplo led de activação e indicador de alarme cor vermelho, saída para piloto de sinalização remota e base universal. Inclusive elementos de fixação. (material) | 1 | 162.4 | 162.400 |
| mo006 | h | Instalador de redes e equipamentos de detecção e segurança. (mão de obra) | 0.561 | 40.91 | 22.951 |
| mo105 | h | Ajudante de instalador de redes e equipamentos de detecção e segurança. (mão de obra) | 0.561 | 30.78 | 17.268 |
| % | % | Custos diretos complementares | 2 % | 202.619 | 4.052 |
|  |  | Custos diretos |  |  | 206.671 |

## Recursos

**mt41pig080** Un Detector óptico de fumo e térmico convencional
Dados técnicos: Custo energético 31.012 MJ; Emissão de CO2 1.658 kg
Resíduos:
- embalagem: re150101 Embalagens de papel e cartão. (componente de resíduo); rendimento 0.032 kg; Código LER 15 01 01; Massa do elemento 1 kg; Volume 0.001333 m3
