# Botoneira de alarme, convencional

- Propriedade do ficheiro: CYPE Ingenieros S.A.
- Formato: FIEBDC-3/2016
- Programa: Gerador de preços para construção civil. CYPE Ingenieros, S.A.
- Data: 29/05/2024
- Âmbito geográfico: Brasil
- Moeda: BRL
- Custos indiretos: 3 %
- Despesas gerais: 13 %
- Lucro: 6 %
- IVA: 17 %

## I Instalações

### IO Contra incêndios

#### IOD Deteção e alarme

**IOD004** Un Botoneira de alarme, convencional.
Botoneira de alarme convencional de rearme manual, de ABS cor vermelho, proteção IP41, com led indicador de alarme cor vermelho e chave de rearme, com tampa de metacrilato. Inclusive elementos de fixação.
Inclui: Marcação. Fixação ao paramento. Montagem, ligação e verificação do seu correto funcionamento.
Critério de medição de projeto: Número de unidades previstas, segundo documentação gráfica de Projeto.
Critério de quantitativos de obra: Medir-se-á o número de unidades realmente executadas segundo especificações de Projeto.

| Código | Un | Descrição | Rendimento | Preço | Importância |
|---|---|---|---|---|---|
| mt41pig110 | Un | Botoneira de alarme convencional de rearme manual, de ABS cor vermelho, proteção IP41, com led indicador de alarme cor vermelho e chave de rearme. Inclusive elementos de fixação. (material) | 1 | 84.45 | 84.450 |
| mt41pig115 | Un | Tampa de metacrilato. (material) | 1 | 9.75 | 9.750 |
| mo006 | h | Instalador de redes e equipamentos de detecção e segurança. (mão de obra) | 0.617 | 40.91 | 25.241 |
| mo105 | h | Ajudante de instalador de redes e equipamentos de detecção e segurança. (mão de obra) | 0.617 | 30.78 | 18.991 |
| % | % | Custos diretos complementares | 2 % | 138.432 | 2.769 |
|  |  | Custos diretos |  |  | 141.201 |

## Recursos

**mt41pig110** Un Botoneira de alarme convencional de rearme manual
Dados técnicos: Custo energético 0.017 MJ; Emissão de CO2 0.027 kg
Resíduos:
- embalagem: re150101 Embalagens de papel e cartão. (componente de resíduo); rendimento 0.032 kg; Código LER 15 01 01; Massa do elemento 1 kg; Volume 0.001333 m3

**mt41pig115** Un Tampa de metacrilato
Dados técnicos: Custo energético 0.017 MJ; Emissão de CO2 0.027 kg
Resíduos:
- embalagem: re150101 Embalagens de papel e cartão; rendimento 0.032 kg
