# Detector analógico

- Propriedade do ficheiro: CYPE Ingenieros S.A.
- Formato: FIEBDC-3/2016
- Programa: Gerador de preços para construção civil. CYPE Ingenieros, S.A.
- Data: 27/09/2024
- Âmbito geográfico: Brasil
- Moeda: BRL
- Custos indiretos: 3 %
- Despesas gerais: 13 %
- Lucro: 6 %
- IVA: 17 %

## I Instalações

### IO Contra incêndios

#### IOD Deteção e alarme

**IOD102** Un Detector analógico.
Detector óptico de fumo e térmico analógico direcionável com isolador de curto-circuito, de ABS cor branca, formado por um elemento sensível aos fumos claros e ao aumento lento da temperatura para uma temperatura máxima de alarme de 58°C, para alimentação de 12 a 24 Vcc, com led de activação e indicador de alarme e saída para piloto de sinalização remota, para instalação com canalização de proteção de cablagem fixa em superfície. Inclusive soco suplementar, base universal e elementos de fixação.
Critérios considerados na determinação do preço da unidade de obra: O preço não inclui a canalização de proteção de cablagem.
Inclui: Marcação. Fixação do soco suplementar. Fixação da base. Montagem, ligação e verificação do seu correto funcionamento.
Critério de medição de projeto: Número de unidades previstas, segundo documentação gráfica de Projeto.
Critério de quantitativos de obra: Medir-se-á o número de unidades realmente executadas segundo especificações de Projeto.

| Código | Un | Descrição | Rendimento | Preço | Importância |
|---|---|---|---|---|---|
| mt41pig520 | Un | Detector óptico de fumo e térmico analógico direcionável com isolador de curto-circuito, de ABS cor branca, formado por um elemento sensível aos fumos claros e ao aumento lento da temperatura para uma temperatura máxima de alarme de 58°C, para alimentação de 12 a 24 Vcc, com led de activação e indicador de alarme e saída para piloto de sinalização remota. (material) | 1 | 305.32 | 305.320 |
| mt41pig550 | Un | Base universal, de ABS cor branca, para detector analógico. Inclusive elementos de fixação. (material) | 1 | 97.44 | 97.440 |
| mt41pig551 | Un | Soco suplementar de base universal, de ABS cor branca, para instalação com canalização fixa em superfície. (material) | 1 | 51.97 | 51.970 |
| mo006 | h | Instalador de redes e equipamentos de detecção e segurança. (mão de obra) | 0.561 | 40.91 | 22.951 |
| mo105 | h | Ajudante de instalador de redes e equipamentos de detecção e segurança. (mão de obra) | 0.561 | 30.78 | 17.268 |
| % | % | Custos diretos complementares | 2 % | 494.949 | 9.899 |
|  |  | Custos diretos |  |  | 504.848 |

## Recursos

**mt41pig520** Un Detector óptico de fumo e térmico analógico direcionável com isolador de curto-circuito
Dados técnicos: Custo energético 31.013 MJ; Emissão de CO2 1.659 kg
Resíduos:
- embalagem: re150101 Embalagens de papel e cartão. (componente de resíduo); rendimento 0.033 kg; Código LER 15 01 01; Massa do elemento 1 kg; Volume 0.001333 m3

**mt41pig550** Un Base universal, de ABS cor branca, para detector analógico. Inclusive elementos de fixação
Dados técnicos: Custo energético 0.017 MJ; Emissão de CO2 0.027 kg
Resíduos:
- embalagem: re150101 Embalagens de papel e cartão; rendimento 0.032 kg
