# Fonte de alimentação suplementar

- Propriedade do ficheiro: CYPE Ingenieros S.A.
- Formato: FIEBDC-3/2016
- Programa: Gerador de preços para construção civil. CYPE Ingenieros, S.A.
- Data: 27/09/2024
- Âmbito geográfico: Brasil
- Moeda: BRL
- Custos indiretos: 3 %
- Despesas gerais: 13 %
- Lucro: 6 %
- IVA: 17 %

## I Instalações

### IO Contra incêndios

#### IOD Deteção e alarme

**IOD007** Un Fonte de alimentação suplementar.
Fonte de alimentação estabilizada, com saída de 24 Vcc e 2,5 A, composta por caixa metálica e módulo de alimentação, rectificador de corrente e carregador de bateria, com grau de proteção IP30. Inclusive baterias.
Inclui: Marcação. Fixação ao paramento. Colocação das baterias. Montagem, ligação e verificação do seu correto funcionamento.
Critério de medição de projeto: Número de unidades previstas, segundo documentação gráfica de Projeto.
Critério de quantitativos de obra: Medir-se-á o número de unidades realmente executadas segundo especificações de Projeto.

| Código | Un | Descrição | Rendimento | Preço | Importância |
|---|---|---|---|---|---|
| mt41pig200b | Un | Fonte de alimentação estabilizada, com saída de 24 Vcc e 2,5 A, composta por caixa metálica e módulo de alimentação, rectificador de corrente e carregador de bateria, com grau de proteção IP30. (material) | 1 | 1110.82 | 1110.820 |
| mt41rte030b | Un | Bateria de 12 V e 2,1 Ah. (material) | 2 | 129.92 | 259.840 |
| mo006 | h | Instalador de redes e equipamentos de detecção e segurança. (mão de obra) | 0.561 | 40.91 | 22.951 |
| mo105 | h | Ajudante de instalador de redes e equipamentos de detecção e segurança. (mão de obra) | 0.561 | 30.78 | 17.268 |
| % | % | Custos diretos complementares | 2 % | 1410.879 | 28.218 |
|  |  | Custos diretos |  |  | 1439.097 |

## Recursos

**mt41pig200b** Un Fonte de alimentação estabilizada
Dados técnicos: Custo energético 0.964 MJ; Emissão de CO2 1.518 kg
Resíduos:
- embalagem: re150101 Embalagens de papel e cartão. (componente de resíduo); rendimento 1.786 kg; Código LER 15 01 01; Massa do elemento 1 kg; Volume 0.001333 m3
