# Sistema de detecção e alarme de incêndios, convencional

- Propriedade do ficheiro: CYPE Ingenieros S.A.
- Formato: FIEBDC-3/2016
- Programa: Gerador de preços para construção civil. CYPE Ingenieros, S.A.
- Data: 29/05/2024
- Âmbito geográfico: Brasil
- Moeda: BRL
- Custos indiretos: 3 %
- Despesas gerais: 13 %
- Lucro: 6 %
- IVA: 17 %

## I Instalações

### IO Contra incêndios

#### IOD Deteção e alarme

**IOD010** Un Sistema de detecção e alarme de incêndios, convencional.
Sistema de detecção e alarme de incêndios, convencional, formado por central de detecção automática de incêndios com uma capacidade máxima de 2 zonas de detecção, 4 detectores ópticos de fumo, 3 botoneiras de alarme com sinalização luminosa tipo rearmável e tampa de plástico basculante, sirene interior com sinal acústico, sirene exterior com sinal óptico e acústico e canalização de proteção de cablagem fixa em superfície formada por tubo rígido VD. Inclusive cabo não propagador da chama sem halogéneo, elementos de fixação e quantos acessórios sejam necessários para a sua correta instalação.
Inclui: Marcação do traçado de tubos. Colocação e fixação de tubos. Colocação de cabos. Fixação de detectores e botões pulsadores nos paramentos. Montagem, ligação e verificação do seu correto funcionamento.
Critério de medição de projeto: Número de unidades previstas, segundo documentação gráfica de Projeto.
Critério de quantitativos de obra: Medir-se-á o número de unidades realmente executadas segundo especificações de Projeto.

| Código | Un | Descrição | Rendimento | Preço | Importância |
|---|---|---|---|---|---|
| mt35tpt010ke | m | Tubo rígido de PVC VD-F de 16 mm de diâmetro exterior e 1,3 mm de espessura. Resistência à compressão 1250 N, resistência ao impacto 6 joules, temperatura de trabalho -25°C até 90°C, classificação 4442, com o preço incrementado em 20% relativamente a acessórios e peças especiais. (material) | 148 | 11.9 | 1761.200 |
| mt35cep010aa | m | Cabo unipolar H07V-U, sendo a sua tensão atribuída de 450/750 V, reação ao fogo classe Eca segundo NP EN 50575, com condutor unifilar de cobre classe 1 de 1,5 mm² de seção, com isolamento de PVC. (material) | 323 | 0.52 | 167.960 |
| mt41pig070 | Un | Detector óptico de fumo convencional, de ABS cor branca, formado por um elemento sensível aos fumos claros, para alimentação de 12 a 30 Vcc, com duplo led de activação e indicador de alarme cor vermelho, saída para piloto de sinalização remota e base universal. Inclusive elementos de fixação. (material) | 4 | 155.91 | 623.640 |
| mt41pig110 | Un | Botoneira de alarme convencional de rearme manual, de ABS cor vermelho, proteção IP41, com led indicador de alarme cor vermelho e chave de rearme. Inclusive elementos de fixação. (material) | 3 | 84.45 | 253.350 |
| mt41pig130 | Un | Sirene eletrônica, de cor vermelho, com sinal acústico, alimentação a 24 Vcc, potência sonora de 100 dB a 1 m e consumo de 14 mA, para instalar em paramento interior. Inclusive elementos de fixação. (material) | 1 | 257.83 | 257.830 |
| mt41pig160 | Un | Sirene eletrônica, de ABS cor vermelho, com sinal óptico e acústico e rótulo "FOGO", alimentação a 24 Vcc, potência sonora de 90 dB a 1 m e consumo de 230 mA, para instalar em paramento exterior. Inclusive elementos de fixação. (material) | 1 | 409.25 | 409.250 |
| mt41pig025a | Un | Central de detecção automática de incêndios, convencional, microprocessada, de 2 zonas de detecção, com caixa metálica e tampa de ABS, com módulo de alimentação, rectificador de corrente e carregador de bateria, painel de controle com indicador de alarme e avaria, e comutador de corte de zonas, para o controle de um máximo de 32 detectores e botoneira de alarme, convencionais,. (material) | 1 | 1338.18 | 1338.180 |
| mt41rte030d | Un | Bateria de 12 V e 7 Ah. (material) | 2 | 162.4 | 324.800 |
| mt41www020 | Un | Material auxiliar para instalações de detecção e alarme. (material) | 1 | 10.58 | 10.580 |
| mo006 | h | Instalador de redes e equipamentos de detecção e segurança. (mão de obra) | 26.136 | 40.91 | 1069.224 |
| mo105 | h | Ajudante de instalador de redes e equipamentos de detecção e segurança. (mão de obra) | 26.136 | 30.78 | 804.466 |
| % | % | Custos diretos complementares | 2 % | 7020.480 | 140.410 |
|  |  | Custos diretos |  |  | 7160.890 |

Resíduos:
- colocação: mt35tpt010ke; fator de resíduo 0.0275
- colocação: mt35cep010aa; fator de resíduo 0.0165

## Recursos

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão. (componente de resíduo); rendimento 0.065 kg; Código LER 15 01 01; Massa do elemento 1 kg; Volume 0.001333 m3

**mt41pig070** Un Detector óptico de fumo convencional
Dados técnicos: Custo energético 31.012 MJ; Emissão de CO2 1.658 kg
Resíduos:
- embalagem: re150101 Embalagens de papel e cartão; rendimento 0.032 kg

**mt41pig110** Un Botoneira de alarme convencional de rearme manual
Dados técnicos: Custo energético 0.017 MJ; Emissão de CO2 0.027 kg
Resíduos:
- embalagem: re150101 Embalagens de papel e cartão; rendimento 0.032 kg

**mt41pig130** Un Sirene eletrônica
Dados técnicos: Custo energético 0.018 MJ; Emissão de CO2 0.028 kg
Resíduos:
- embalagem: re150101 Embalagens de papel e cartão; rendimento 0.033 kg

**mt41pig160** Un Sirene eletrônica
Dados técnicos: Custo energético 0.018 MJ; Emissão de CO2 0.029 kg
Resíduos:
- embalagem: re150101 Embalagens de papel e cartão; rendimento 0.034 kg

**mt41pig025a** Un Central de detecção automática de incêndios
Dados técnicos: Custo energético 24.823 MJ; Emissão de CO2 2.510 kg
Resíduos:
- embalagem: re150101 Embalagens de papel e cartão; rendimento 1.786 kg
