# Central de detecção automática de incêndios, analógica

- Propriedade do ficheiro: CYPE Ingenieros S.A.
- Formato: FIEBDC-3/2016
- Programa: Gerador de preços para construção civil. CYPE Ingenieros, S.A.
- Data: 27/09/2024
- Âmbito geográfico: Brasil
- Moeda: BRL
- Custos indiretos: 3 %
- Despesas gerais: 13 %
- Lucro: 6 %
- IVA: 17 %

## I Instalações

### IO Contra incêndios

#### IOD Deteção e alarme

**IOD100** Un Central de detecção automática de incêndios, analógica.
Central de detecção automática de incêndios, analógica, multi-processada, de 1 laço de detecção, de 128 direções de capacidade máxima, com caixa metálica e tampa de ABS, com módulo de alimentação, rectificador de corrente e carregador de bateria, módulo de controle com display retroiluminado, leds indicadores de alarme e avaria, teclado de membrana de acesso a menu de controle e programação, registo histórico das últimas 1000 incidências, até 1 zonas totalmente programáveis e interface USB para a comunicação de dados, a programação e a manutenção remota, com módulo de supervisão de sirene.
Inclui: Marcação. Fixação ao paramento. Colocação das baterias. Montagem, ligação e verificação do seu correto funcionamento.
Critério de medição de projeto: Número de unidades previstas, segundo documentação gráfica de Projeto.
Critério de quantitativos de obra: Medir-se-á o número de unidades realmente executadas segundo especificações de Projeto.

| Código | Un | Descrição | Rendimento | Preço | Importância |
|---|---|---|---|---|---|
| mt41pig500a | Un | Central de detecção automática de incêndios, analógica, multi-processada, de 1 laço de detecção, de 128 direções de capacidade máxima, com caixa metálica e tampa de ABS, com módulo de alimentação, rectificador de corrente e carregador de bateria, módulo de controle com display retroiluminado, leds indicadores de alarme e avaria, teclado de membrana de acesso a menu de controle e programação, registo histórico das últimas 1000 incidências, até 1 zonas totalmente programáveis e interface USB para a comunicação de dados, a programação e a manutenção remota,. (material) | 1 | 5190.33 | 5190.330 |
| mt41rte030d | Un | Bateria de 12 V e 7 Ah. (material) | 2 | 162.4 | 324.800 |
| mt41pig032 | Un | Módulo de supervisão de sirene ou campainha. (material) | 1 | 52.48 | 52.480 |
| mo006 | h | Instalador de redes e equipamentos de detecção e segurança. (mão de obra) | 3.477 | 40.91 | 142.244 |
| mo105 | h | Ajudante de instalador de redes e equipamentos de detecção e segurança. (mão de obra) | 3.477 | 30.78 | 107.022 |
| % | % | Custos diretos complementares | 2 % | 5816.876 | 116.338 |
|  |  | Custos diretos |  |  | 5933.214 |

## Recursos

**mt41pig500a** Un Central de detecção automática de incêndios
Dados técnicos: Custo energético 30.030 MJ; Emissão de CO2 2.783 kg
Resíduos:
- embalagem: re150101 Embalagens de papel e cartão. (componente de resíduo); rendimento 1.855 kg; Código LER 15 01 01; Massa do elemento 1 kg; Volume 0.001333 m3

**mt41pig032** Un Módulo de supervisão de sirene ou campainha
Dados técnicos: Custo energético 0.017 MJ; Emissão de CO2 0.027 kg
Resíduos:
- embalagem: re150101 Embalagens de papel e cartão; rendimento 0.032 kg
