# Sprinkler de grande cobertura

- Propriedade do ficheiro: CYPE Ingenieros S.A.
- Formato: FIEBDC-3/2016
- Programa: Gerador de preços para construção civil. CYPE Ingenieros, S.A.
- Data: 27/09/2024
- Âmbito geográfico: Brasil
- Moeda: BRL
- Custos indiretos: 3 %
- Despesas gerais: 13 %
- Lucro: 6 %
- IVA: 17 %

## I Instalações

### IO Contra incêndios

#### IOT Sistemas de extinção fixos

**IOT036** Un Sprinkler de grande cobertura.
Sprinkler automático de grande cobertura caimento, risco leve, resposta normal com ampola fusível de vidro frágil de 5 mm de diâmetro e dissolução alcoólica de cor vermelho, ruptura a 68°C, de 3/4" DN 20 mm de diâmetro de rosca, constante de descarga K de 116 (métrico), pressão de trabalho 12 bar, acabamento lacado cor bronze. Inclusive acessórios e peças especiais para ligação à rede de distribuição de água.
Inclui: Marcação. Montagem, ligação e verificação do seu correto funcionamento.
Critério de medição de projeto: Número de unidades previstas, segundo documentação gráfica de Projeto.
Critério de quantitativos de obra: Medir-se-á o número de unidades realmente executadas segundo especificações de Projeto.

| Código | Un | Descrição | Rendimento | Preço | Importância |
|---|---|---|---|---|---|
| mt41roc060aa | Un | Sprinkler automático de grande cobertura caimento, risco leve, resposta normal com ampola fusível de vidro frágil de 5 mm de diâmetro e dissolução alcoólica de cor vermelho, ruptura a 68°C, de 3/4" DN 20 mm de diâmetro de rosca, constante de descarga K de 116 (métrico), pressão de trabalho 12 bar, acabamento lacado cor bronze. (material) | 1 | 166.23 | 166.230 |
| mt41roc500 | Un | Acessórios e peças especiais para ligação de sprinkler a rede de distribuição de água. (material) | 1 | 18.15 | 18.150 |
| mo008 | h | Encanador. (mão de obra) | 0.28 | 40.91 | 11.455 |
| mo107 | h | Ajudante de encanador. (mão de obra) | 0.28 | 30.78 | 8.618 |
| % | % | Custos diretos complementares | 2 % | 204.453 | 4.089 |
|  |  | Custos diretos |  |  | 208.542 |
