# Extintor portátil de pó químico ABC polivalente, com pressão incorporada

- Propriedade do ficheiro: CYPE Ingenieros S.A.
- Formato: FIEBDC-3/2016
- Programa: Gerador de preços para construção civil. CYPE Ingenieros, S.A.
- Data: 29/05/2024
- Âmbito geográfico: Brasil
- Moeda: BRL
- Custos indiretos: 3 %
- Despesas gerais: 13 %
- Lucro: 6 %
- IVA: 17 %

## I Instalações

### IO Contra incêndios

#### IOX Extintores

**IOX110** Un Extintor portátil de pó químico ABC polivalente, com pressão incorporada.
Extintor portátil de pó químico ABC polivalente, pressurizado com nitrogénio, com 1 kg de agente extintor, de eficácia 5A-21B, com corpo de aço com revestimento interior resistente à corrosão e acabamento exterior com tinta epóxi cor vermelho, tubo sonda, válvula de palanca, arruela de segurança, manômetro e casquilho difusor. Inclusive suporte e acessórios de montagem.
Inclui: Colocação e fixação do suporte. Colocação do extintor.
Critério de medição de projeto: Número de unidades previstas, segundo documentação gráfica de Projeto.
Critério de quantitativos de obra: Medir-se-á o número de unidades realmente colocadas segundo especificações de Projeto.

| Código | Un | Descrição | Rendimento | Preço | Importância |
|---|---|---|---|---|---|
| mt41ixi110a | Un | Extintor portátil de pó químico ABC polivalente, pressurizado com nitrogénio, com 1 kg de agente extintor, de eficácia 5A-21B, com corpo de aço com revestimento interior resistente à corrosão e acabamento exterior com tinta epóxi cor vermelho, tubo sonda, válvula de palanca, arruela de segurança, manômetro e casquilho difusor, com suporte e acessórios de montagem. (material) | 1 | 148.68 | 148.680 |
| mo113 | h | Auxiliar de serviços gerais. (mão de obra) | 0.505 | 27.81 | 14.044 |
| % | % | Custos diretos complementares | 2 % | 162.724 | 3.254 |
|  |  | Custos diretos |  |  | 165.978 |

## Recursos

**mt41ixi110a** Un Extintor portátil de pó químico ABC polivalente
Dados técnicos: Custo energético 706.196 MJ; Emissão de CO2 92.839 kg
Resíduos:
- embalagem: re150101 Embalagens de papel e cartão. (componente de resíduo); rendimento 0.072 kg; Código LER 15 01 01; Massa do elemento 1 kg; Volume 0.001333 m3
