# Neutralização provisória das instalações

- Propriedade do ficheiro: CYPE Ingenieros S.A.
- Formato: FIEBDC-3/2016
- Programa: Gerador de preços para construção civil. CYPE Ingenieros, S.A.
- Data: 27/09/2024
- Âmbito geográfico: Brasil
- Moeda: BRL
- Custos indiretos: 3 %
- Despesas gerais: 13 %
- Lucro: 6 %
- IVA: 17 %

## I Instalações

### IR Reparações

#### IRN Neutralizações e desvios

**IRN010** m² Neutralização provisória das instalações.
Repercussão por m² de superfície reabilitada de obra, dos trabalhos de neutralização das infra-estruturas de telecomunicações em edifícios (ITED) formadas por: tubulação de entrada, caixa de entrada, passagem aérea de topo (PAT), armários de telecomunicações do edifício (ATE), tubulação e caixas da rede coletiva, armários de telecomunicações individuais (ATI), tubulação e caixas da rede individual, em edifício multifamiliar, com um grau de complexidade médio, deixando fora de serviço esta instalação durante o período de tempo que durem os trabalhos.
Critérios considerados na determinação do preço da unidade de obra: O preço inclui a reposição do serviço da instalação uma vez finalizados os trabalhos.
Inclui: Neutralização da instalação. Reposição do serviço da instalação.
Critério de medição de projeto: Superfície construída, medida segundo documentação gráfica de Projeto.
Critério de quantitativos de obra: Medir-se-á a superfície realmente executada segundo especificações de Projeto.

| Código | Un | Descrição | Rendimento | Preço | Importância |
|---|---|---|---|---|---|
| mo001 | h | Instalador de telecomunicações. (mão de obra) | 0.008 | 40.91 | 0.327 |
| mo056 | h | Ajudante de instalador de telecomunicações. (mão de obra) | 0.02 | 30.78 | 0.616 |
| % | % | Custos diretos complementares | 2 % | 0.943 | 0.019 |
|  |  | Custos diretos |  |  | 0.962 |
