# Sistema de elevação para edifícios

- Propriedade do ficheiro: CYPE Ingenieros S.A.
- Formato: FIEBDC-3/2016
- Programa: Gerador de preços para construção civil. CYPE Ingenieros, S.A.
- Data: 27/09/2024
- Âmbito geográfico: Brasil
- Moeda: BRL
- Custos indiretos: 3 %
- Despesas gerais: 13 %
- Lucro: 6 %
- IVA: 17 %

## I Instalações

### IS Drenagem de águas

#### ISA Sistemas elevatórios

**ISA020** Un Sistema de elevação para edifícios.
Sistema de elevação de águas saponáceas e fecais, com funções de regulação, controle, supervisão e aviso, regulação automática por nível, alarme acústico, apto para temperatura máxima até 40°C (para pouco tempo 60°C), formado por reservatório de polietileno de 90 l e 770x630x550 mm, impermeável ao gás e à água, duas entradas DN 40 mm e uma DN 100 mm de livre localização, ligação na parte superior para uma tubulação de ventilação DN 70, ligação em impulsão de 80 mm, anéis-retén para a vedação do eixo, bomba submergível com carcaça de aço inoxidável, tamanho máximo de passagem de sólidos 45 mm, rotor em curto-circuito refrigerado por superfície, com proteção de sobrecarga incorporada, com uma potência nominal de 1,3 kW, 1450 r.p.m. nominais, alimentação monofásica (230V/50Hz), proteção IP67, isolamento classe H, contatos livres de tensão para indicação de funcionamento e avaria. Instalação em superfície. Inclusive acessórios, uniões e peças especiais para a instalação da bomba elétrica.
Inclui: Marcação do traçado da tubulação e da localização do sistema de elevação. Colocação do sistema de elevação. Execução de buracos ou utilização dos já existentes para a ligação de tubos. União e ajuste de juntas dos coletores à caixa ou às entradas e saídas já existentes. Montagem, ligação e verificação do seu correto funcionamento.
Critério de medição de projeto: Número de unidades previstas, segundo documentação gráfica de Projeto.
Critério de quantitativos de obra: Medir-se-á o número de unidades realmente executadas segundo especificações de Projeto.

| Código | Un | Descrição | Rendimento | Preço | Importância |
|---|---|---|---|---|---|
| mt37bcw520a | Un | Sistema de elevação de águas saponáceas e fecais, com funções de regulação, controle, supervisão e aviso, regulação automática por nível, alarme acústico, apto para temperatura máxima até 40°C (para pouco tempo 60°C), formado por reservatório de polietileno de 90 l e 770x630x550 mm, impermeável ao gás e à água, duas entradas DN 40 mm e uma DN 100 mm de livre localização, ligação na parte superior para uma tubulação de ventilação DN 70, ligação em impulsão de 80 mm, anéis-retén para a vedação do eixo, bomba submergível com carcaça de aço inoxidável, tamanho máximo de passagem de sólidos 45 mm, rotor em curto-circuito refrigerado por superfície, com proteção de sobrecarga incorporada, com uma potência nominal de 1,3 kW, 1450 r.p.m. nominais, alimentação monofásica (230V/50Hz), proteção IP67, isolamento classe H, contatos livres de tensão para indicação de funcionamento e avaria; para instalar na superfície. (material) | 1 | 7219.46 | 7219.460 |
| mt37bcw900g | Un | Válvula de retenção, de ferro fundido cinza, de DN 80 mm. (material) | 1 | 900.62 | 900.620 |
| mt37bcw901g | Un | Registro, de ferro fundido cinza, de DN 80 mm. (material) | 1 | 663.16 | 663.160 |
| mt36bom050e | m | Duto de impulsão de águas residuais realizada com tubo de PVC para pressão de 6 atm, de 75 mm de diâmetro, com com extremo alargado. (material) | 2 | 14.54 | 29.080 |
| mt36bom051e | Un | Repercussão, por m de tubulação, de acessórios, uniões e peças especiais para tubo de PVC para pressão de 6 atm, de 75 mm de diâmetro. (material) | 2 | 4.36 | 8.720 |
| mo008 | h | Encanador. (mão de obra) | 0.568 | 40.91 | 23.237 |
| % | % | Custos diretos complementares | 2 % | 8844.277 | 176.886 |
|  |  | Custos diretos |  |  | 9021.163 |

## Recursos

**mt37bcw520a** Un Sistema de elevação de águas saponáceas e fecais
Dados técnicos: Custo energético 2989.507 MJ; Emissão de CO2 252.931 kg
Resíduos:
- embalagem: re150101 Embalagens de papel e cartão. (componente de resíduo); rendimento 1.625 kg; Código LER 15 01 01; Massa do elemento 1 kg; Volume 0.001333 m3

**mt37bcw900g** Un Válvula de retenção, de ferro fundido cinza, de DN 80 mm
Dados técnicos: Custo energético 0.046 MJ; Emissão de CO2 0.073 kg
Resíduos:
- embalagem: re150101 Embalagens de papel e cartão; rendimento 0.086 kg

**mt37bcw901g** Un Registro, de ferro fundido cinza, de DN 80 mm
Dados técnicos: Custo energético 0.046 MJ; Emissão de CO2 0.073 kg
Resíduos:
- embalagem: re150101 Embalagens de papel e cartão; rendimento 0.086 kg
