# Válvula de arejamento

- Propriedade do ficheiro: CYPE Ingenieros S.A.
- Formato: FIEBDC-3/2016
- Programa: Gerador de preços para construção civil. CYPE Ingenieros, S.A.
- Data: 18/06/2024
- Âmbito geográfico: Brasil
- Moeda: BRL
- Custos indiretos: 3 %
- Despesas gerais: 13 %
- Lucro: 6 %
- IVA: 17 %

## I Instalações

### IS Drenagem de águas

#### ISB Tubos de queda

**ISB043** Un Válvula de arejamento.
Válvula de ventilação de PVC, de 110 mm de diâmetro, para tubulação de ventilação primária ou secundária, ligada ao extremo superior do tubo de queda com união à pressão com junta elástica.
Inclui: Marcação. Montagem e ligação.
Critério de medição de projeto: Número de unidades previstas, segundo documentação gráfica de Projeto.
Critério de quantitativos de obra: Medir-se-á o número de unidades realmente executadas segundo especificações de Projeto.

| Código | Un | Descrição | Rendimento | Preço | Importância |
|---|---|---|---|---|---|
| mt36vpj010e | Un | Válvula de ventilação de PVC, de 110 mm de diâmetro, para tubulação de ventilação primária ou secundária. (material) | 1 | 535.15 | 535.150 |
| mo008 | h | Encanador. (mão de obra) | 0.227 | 40.91 | 9.287 |
| mo107 | h | Ajudante de encanador. (mão de obra) | 0.227 | 30.78 | 6.987 |
| % | % | Custos diretos complementares | 2 % | 551.424 | 11.028 |
|  |  | Custos diretos |  |  | 562.452 |

Resíduos:
- colocação: mt36vpj010e Válvula de ventilação de PVC, de 110 mm de diâmetro, para tubulação de ventilação primária ou secundária; fator de resíduo 0.0165009

## Recursos

**mt36vpj010e** Un Válvula de ventilação de PVC, de 110 mm de diâmetro, para tubulação de ventilação primária ou secundária
Dados técnicos: Custo energético 55.729 MJ; Emissão de CO2 2.801 kg; Código LER 17 02 03; Massa do elemento 0.575 kg; Volume 0.000958 m3
Resíduos:
- embalagem: re150101 Embalagens de papel e cartão. (componente de resíduo); rendimento 0.042 kg; Código LER 15 01 01; Massa do elemento 1 kg; Volume 0.001333 m3
