# Terminal de ventilação

- Propriedade do ficheiro: CYPE Ingenieros S.A.
- Formato: FIEBDC-3/2016
- Programa: Gerador de preços para construção civil. CYPE Ingenieros, S.A.
- Data: 18/06/2024
- Âmbito geográfico: Brasil
- Moeda: BRL
- Custos indiretos: 3 %
- Despesas gerais: 13 %
- Lucro: 6 %
- IVA: 17 %

## I Instalações

### IS Drenagem de águas

#### ISB Tubos de queda

**ISB044** Un Terminal de ventilação.
Chapéu de ventilação de PVC, de 75 mm de diâmetro, para tubulação de ventilação, ligado ao extremo superior do tubo de queda com união colada com adesivo. Inclusive líquido de limpeza e adesivo para tubos e acessórios de PVC.
Inclui: Marcação. Montagem e ligação.
Critério de medição de projeto: Número de unidades previstas, segundo documentação gráfica de Projeto.
Critério de quantitativos de obra: Medir-se-á o número de unidades realmente executadas segundo especificações de Projeto.

| Código | Un | Descrição | Rendimento | Preço | Importância |
|---|---|---|---|---|---|
| mt36vpj030a | Un | Chapéu de ventilação de PVC, de 75 mm de diâmetro, para tubulação de ventilação. (material) | 1 | 50.39 | 50.390 |
| mt11var009 | l | Líquido de limpeza para colagem com adesivo de tubos e acessórios de PVC. (material) | 0.004 | 111.44 | 0.446 |
| mt11var010 | l | Cola para tubos e acessórios de PVC. (material) | 0.002 | 142.02 | 0.284 |
| mo008 | h | Encanador. (mão de obra) | 0.17 | 40.91 | 6.955 |
| mo107 | h | Ajudante de encanador. (mão de obra) | 0.17 | 30.78 | 5.233 |
| % | % | Custos diretos complementares | 2 % | 63.308 | 1.266 |
|  |  | Custos diretos |  |  | 64.574 |

Resíduos:
- colocação: mt36vpj030a Chapéu de ventilação de PVC, de 75 mm de diâmetro, para tubulação de ventilação; fator de resíduo 0.0261171
- colocação: mt11var009 Líquido de limpeza para colagem com adesivo de tubos e acessórios de PVC; fator de resíduo 0.0275

## Recursos

**mt36vpj030a** Un Chapéu de ventilação de PVC, de 75 mm de diâmetro, para tubulação de ventilação
Dados técnicos: Custo energético 33.927 MJ; Emissão de CO2 1.714 kg; Código LER 17 02 03; Massa do elemento 0.35 kg; Volume 0.000583 m3
Resíduos:
- embalagem: re150101 Embalagens de papel e cartão. (componente de resíduo); rendimento 0.036 kg; Código LER 15 01 01; Massa do elemento 1 kg; Volume 0.001333 m3

**mt11var009** l Líquido de limpeza para colagem com adesivo de tubos e acessórios de PVC
Dados técnicos: Custo energético 3.819 MJ; Emissão de CO2 0.202 kg; Código LER 20 01 30; Massa do elemento 1 kg; Volume 0.001 m3
Resíduos:
- embalagem: re170203 Plástico. (componente de resíduo); rendimento 0.032 kg; Código LER 17 02 03; Massa do elemento 1 kg; Volume 0.001667 m3
