# Ramal de ventilação secundária individual

- Propriedade do ficheiro: CYPE Ingenieros S.A.
- Formato: FIEBDC-3/2016
- Programa: Gerador de preços para construção civil. CYPE Ingenieros, S.A.
- Data: 27/09/2024
- Âmbito geográfico: Brasil
- Moeda: BRL
- Custos indiretos: 3 %
- Despesas gerais: 13 %
- Lucro: 6 %
- IVA: 17 %

## I Instalações

### IS Drenagem de águas

#### ISB Tubos de queda

**ISB042** m Ramal de ventilação secundária individual.
Ramal de ventilação secundária individual da rede de drenagem de águas, formado por tubo de PVC, de 32 mm de diâmetro e 1,2 mm de espessura; união colada com adesivo. Inclusive líquido de limpeza, adesivo para tubos e acessórios de PVC, material auxiliar para montagem e fixação, acessórios e peças especiais.
Inclui: Marcação do traçado da tubulação para ventilação e da localização dos elementos de fixação. Disposição doa tubos. Fixação do material auxiliar para montagem e fixação à obra. Montagem, ligação e verificação do seu correto funcionamento.
Critério de medição de projeto: Comprimento medido segundo documentação gráfica de Projeto.
Critério de quantitativos de obra: Medir-se-á o comprimento realmente executado segundo especificações de Projeto.

| Código | Un | Descrição | Rendimento | Preço | Importância |
|---|---|---|---|---|---|
| mt36tvg400a | Un | Material auxiliar para montagem e fixação das tubulações de PVC, de 32 mm de diâmetro. (material) | 0.25 | 0.53 | 0.133 |
| mt36tvg010ah | m | Tubo de PVC, de 32 mm de diâmetro e 1,2 mm de espessura, com o preço incrementado em 35% relativamente a acessórios e peças especiais. (material) | 1.05 | 4.84 | 5.082 |
| mt11var009 | l | Líquido de limpeza para colagem com adesivo de tubos e acessórios de PVC. (material) | 0.018 | 111.44 | 2.006 |
| mt11var010 | l | Cola para tubos e acessórios de PVC. (material) | 0.009 | 142.02 | 1.278 |
| mo008 | h | Encanador. (mão de obra) | 0.091 | 40.91 | 3.723 |
| mo107 | h | Ajudante de encanador. (mão de obra) | 0.045 | 30.78 | 1.385 |
| % | % | Custos diretos complementares | 2 % | 13.607 | 0.272 |
|  |  | Custos diretos |  |  | 13.879 |

Resíduos:
- colocação: mt36tvg010ah; fator de resíduo 0.08
- colocação: mt11var009 Líquido de limpeza para colagem com adesivo de tubos e acessórios de PVC; fator de resíduo 0.0275

## Recursos

**mt36tvg010ah** m Tubo de PVC, de 32 mm de diâmetro e 1,2 mm de espessura
Dados técnicos: Custo energético 36.367 MJ; Emissão de CO2 0.532 kg; Código LER 17 02 03; Massa do elemento 0.41 kg; Volume 0.000683 m3
Resíduos:
- embalagem: re150101 Embalagens de papel e cartão. (componente de resíduo); rendimento 0.018 kg; Código LER 15 01 01; Massa do elemento 1 kg; Volume 0.001333 m3
- embalagem: re170201 Madeira. (componente de resíduo); rendimento 0.052 kg; Código LER 17 02 01; Massa do elemento 1 kg; Volume 0.000909 m3
- embalagem: re170203 Plástico. (componente de resíduo); rendimento 0.003 kg; Código LER 17 02 03; Massa do elemento 1 kg; Volume 0.001667 m3

**mt11var009** l Líquido de limpeza para colagem com adesivo de tubos e acessórios de PVC
Dados técnicos: Custo energético 3.819 MJ; Emissão de CO2 0.202 kg; Código LER 20 01 30; Massa do elemento 1 kg; Volume 0.001 m3
Resíduos:
- embalagem: re170203 Plástico; rendimento 0.032 kg
