# Canaleta de drenagem para box de chuveiro

- Propriedade do ficheiro: CYPE Ingenieros S.A.
- Formato: FIEBDC-3/2016
- Programa: Gerador de preços para construção civil. CYPE Ingenieros, S.A.
- Data: 18/06/2024
- Âmbito geográfico: Brasil
- Moeda: BRL
- Custos indiretos: 3 %
- Despesas gerais: 13 %
- Lucro: 6 %
- IVA: 17 %

## I Instalações

### IS Drenagem de águas

#### ISD Ramais de descarga

**ISD010** Un Canaleta de drenagem para box de chuveiro.
Canaleta de drenagem de aço inoxidável de 70 mm de largura e 850 mm de comprimento, com sifão extraível e válvula de arejamento de ABS de saída horizontal de polipropileno de 40 mm de diâmetro e 115 mm de altura, e grelha e marco de aço inoxidável modelo Classic, para drenagem de box de chuveiro.
Inclui: Montagem, ligação e verificação do seu correto funcionamento.
Critério de medição de projeto: Número de unidades previstas, segundo documentação gráfica de Projeto.
Critério de quantitativos de obra: Medir-se-á o número de unidades realmente executadas segundo especificações de Projeto.

| Código | Un | Descrição | Rendimento | Preço | Importância |
|---|---|---|---|---|---|
| mt15rej032qie | Un | Canaleta de drenagem de aço inoxidável de 70 mm de largura e 850 mm de comprimento, com sifão extraível e válvula de arejamento de ABS de saída horizontal de polipropileno de 40 mm de diâmetro e 115 mm de altura, e grelha e marco de aço inoxidável modelo Classic, para box de chuveiro. (material) | 1 | 2479.28 | 2479.280 |
| mo008 | h | Encanador. (mão de obra) | 0.169 | 40.91 | 6.914 |
| mo107 | h | Ajudante de encanador. (mão de obra) | 0.085 | 30.78 | 2.616 |
| % | % | Custos diretos complementares | 2 % | 2488.810 | 49.776 |
|  |  | Custos diretos |  |  | 2538.586 |
