# Ramal de descarga, embutido

- Propriedade do ficheiro: CYPE Ingenieros S.A.
- Formato: FIEBDC-3/2016
- Programa: Gerador de preços para construção civil. CYPE Ingenieros, S.A.
- Data: 27/09/2024
- Âmbito geográfico: Brasil
- Moeda: BRL
- Custos indiretos: 3 %
- Despesas gerais: 13 %
- Lucro: 6 %
- IVA: 17 %

## I Instalações

### IS Drenagem de águas

#### ISD Ramais de descarga

**ISD005** m Ramal de descarga, embutido.
Ramal de descarga, embutido, formado por tubo de PVC, série B, de 32 mm de diâmetro e 3 mm de espessura, que liga o aparelho com o tubo de queda, o coletor ou a caixa com sifão; união colada com adesivo. Inclusive líquido de limpeza, adesivo para tubos e acessórios de PVC, material auxiliar para montagem e fixação, acessórios e peças especiais.
Inclui: Marcação do traçado da tubulação e da localização dos elementos de fixação. Disposição de tubos. Fixação do material auxiliar para montagem e fixação à obra. Montagem, ligação e verificação do seu correto funcionamento.
Critério de medição de projeto: Comprimento medido segundo documentação gráfica de Projeto.
Critério de quantitativos de obra: Medir-se-á o comprimento realmente executado segundo especificações de Projeto.

| Código | Un | Descrição | Rendimento | Preço | Importância |
|---|---|---|---|---|---|
| mt36tit400a | Un | Material auxiliar para montagem e fixação das tubulações de PVC, série B, de 32 mm de diâmetro. (material) | 1 | 0.59 | 0.590 |
| mt36tit010ac | m | Tubo de PVC, série B, de 32 mm de diâmetro e 3 mm de espessura, com o preço incrementado em 10% relativamente a acessórios e peças especiais. (material) | 1.05 | 4.28 | 4.494 |
| mt11var009 | l | Líquido de limpeza para colagem com adesivo de tubos e acessórios de PVC. (material) | 0.02 | 111.44 | 2.229 |
| mt11var010 | l | Cola para tubos e acessórios de PVC. (material) | 0.01 | 142.02 | 1.420 |
| mo008 | h | Encanador. (mão de obra) | 0.072 | 40.91 | 2.946 |
| mo107 | h | Ajudante de encanador. (mão de obra) | 0.036 | 30.78 | 1.108 |
| % | % | Custos diretos complementares | 2 % | 12.787 | 0.256 |
|  |  | Custos diretos |  |  | 13.043 |

Resíduos:
- colocação: mt36tit010ac; fator de resíduo 0.08
- colocação: mt11var009 Líquido de limpeza para colagem com adesivo de tubos e acessórios de PVC; fator de resíduo 0.0275

## Recursos

**mt36tit010ac** m Tubo de PVC, série B
Dados técnicos: Custo energético 36.367 MJ; Emissão de CO2 0.532 kg; Código LER 17 02 03; Massa do elemento 0.41 kg; Volume 0.000683 m3
Resíduos:
- embalagem: re150101 Embalagens de papel e cartão. (componente de resíduo); rendimento 0.018 kg; Código LER 15 01 01; Massa do elemento 1 kg; Volume 0.001333 m3
- embalagem: re170201 Madeira. (componente de resíduo); rendimento 0.052 kg; Código LER 17 02 01; Massa do elemento 1 kg; Volume 0.000909 m3
- embalagem: re170203 Plástico. (componente de resíduo); rendimento 0.003 kg; Código LER 17 02 03; Massa do elemento 1 kg; Volume 0.001667 m3

**mt11var009** l Líquido de limpeza para colagem com adesivo de tubos e acessórios de PVC
Dados técnicos: Custo energético 3.819 MJ; Emissão de CO2 0.202 kg; Código LER 20 01 30; Massa do elemento 1 kg; Volume 0.001 m3
Resíduos:
- embalagem: re170203 Plástico; rendimento 0.032 kg
