# Válvula antirretorno de segurança

- Propriedade do ficheiro: CYPE Ingenieros S.A.
- Formato: FIEBDC-3/2016
- Programa: Gerador de preços para construção civil. CYPE Ingenieros, S.A.
- Data: 18/06/2024
- Âmbito geográfico: Brasil
- Moeda: BRL
- Custos indiretos: 3 %
- Despesas gerais: 13 %
- Lucro: 6 %
- IVA: 17 %

## I Instalações

### IS Drenagem de águas

#### ISS Coletores suspensos

**ISS005** Un Válvula antirretorno de segurança.
Válvula antirretorno de polipropileno, de 200 mm de diâmetro, com fecho automático com clapeta dupla, bloqueio manual e punho extraível, colocada entre o coletor de saída e o ramal de ligação.
Inclui: Montagem, ligação e verificação do seu correto funcionamento.
Critério de medição de projeto: Número de unidades previstas, segundo documentação gráfica de Projeto.
Critério de quantitativos de obra: Medir-se-á o número de unidades realmente executadas segundo especificações de Projeto.

| Código | Un | Descrição | Rendimento | Preço | Importância |
|---|---|---|---|---|---|
| mt11ita010p | Un | Válvula antirretorno de polipropileno, de 200 mm de diâmetro, com fecho automático com clapeta dupla, bloqueio manual e punho extraível. (material) | 1 | 2813.8 | 2813.800 |
| mo008 | h | Encanador. (mão de obra) | 0.568 | 40.91 | 23.237 |
| % | % | Custos diretos complementares | 2 % | 2837.037 | 56.741 |
|  |  | Custos diretos |  |  | 2893.778 |

Resíduos:
- colocação: mt11ita010p; fator de resíduo 0.0165

## Recursos

**mt11ita010p** Un Válvula antirretorno de polipropileno
Dados técnicos: Custo energético 511.138 MJ; Emissão de CO2 16.041 kg; Código LER 17 02 03; Massa do elemento 5.5 kg; Volume 0.009167 m3
Resíduos:
- embalagem: re150101 Embalagens de papel e cartão. (componente de resíduo); rendimento 0.042 kg; Código LER 15 01 01; Massa do elemento 1 kg; Volume 0.001333 m3
