# Sifão em linha

- Propriedade do ficheiro: CYPE Ingenieros S.A.
- Formato: FIEBDC-3/2016
- Programa: Gerador de preços para construção civil. CYPE Ingenieros, S.A.
- Data: 27/09/2024
- Âmbito geográfico: Brasil
- Moeda: BRL
- Custos indiretos: 3 %
- Despesas gerais: 13 %
- Lucro: 6 %
- IVA: 17 %

## I Instalações

### IS Drenagem de águas

#### ISS Coletores suspensos

**ISS008** Un Sifão em linha.
Sifão em linha de PVC, cor cinza, visitável, com união macho/fêmea, de 125 mm de diâmetro, colocado entre o coletor de saída e o ramal de ligação.
Inclui: Montagem, ligação e verificação do seu correto funcionamento.
Critério de medição de projeto: Número de unidades previstas, segundo documentação gráfica de Projeto.
Critério de quantitativos de obra: Medir-se-á o número de unidades realmente executadas segundo especificações de Projeto.

| Código | Un | Descrição | Rendimento | Preço | Importância |
|---|---|---|---|---|---|
| mt11var120d | Un | Sifão em linha de PVC, cor cinza, visitável, com união macho/fêmea, de 125 mm de diâmetro. (material) | 1 | 173.24 | 173.240 |
| mo008 | h | Encanador. (mão de obra) | 0.454 | 40.91 | 18.573 |
| % | % | Custos diretos complementares | 2 % | 191.813 | 3.836 |
|  |  | Custos diretos |  |  | 195.649 |

Resíduos:
- colocação: mt11var120d Sifão em linha de PVC, cor cinza, visitável, com união macho/fêmea, de 125 mm de diâmetro; fator de resíduo 0.0204065

## Recursos

**mt11var120d** Un Sifão em linha de PVC, cor cinza, visitável, com união macho/fêmea, de 125 mm de diâmetro
Dados técnicos: Custo energético 179.249 MJ; Emissão de CO2 8.932 kg; Código LER 17 02 03; Massa do elemento 1.85 kg; Volume 0.003083 m3
Resíduos:
- embalagem: re150101 Embalagens de papel e cartão. (componente de resíduo); rendimento 0.04 kg; Código LER 15 01 01; Massa do elemento 1 kg; Volume 0.001333 m3
