# Elevador para pessoas

- Propriedade do ficheiro: CYPE Ingenieros S.A.
- Formato: FIEBDC-3/2016
- Programa: Gerador de preços para construção civil. CYPE Ingenieros, S.A.
- Data: 27/09/2024
- Âmbito geográfico: Brasil
- Moeda: BRL
- Custos indiretos: 3 %
- Despesas gerais: 13 %
- Lucro: 6 %
- IVA: 17 %

## I Instalações

### IT Transporte

#### ITA Elevadores

**ITA010** Un Elevador para pessoas.
Fornecimento e instalação completa de elevador elétrico de aderência de 0,63 m/s de velocidade, 4 paragens, 450 kg de carga nominal, com capacidade para 6 pessoas, nível básico de acabamento na cabine de 1000x1250x2200 mm, com iluminação elétrica permanente de 50 lux no mínimo, manobra universal simples, portas interiores automáticas de aço inoxidável e portas exteriores automáticas em aço para pintar de 800x2000 mm. Inclusive ganchos de fixação, lâmpadas de iluminação da abertura, guias, cabos de tração e passa-cabos, amortecedores de fosso, contrapesos, portas de acesso, grupo tractor, quadro e cabo de manobra, caixilho, chassis e portas de cabine com acabamentos, limitador de velocidade e pára-quedas, botoneiras de piso e de cabine, selector de paragens, instalação elétrica, linha telefónica e sistemas de segurança.
Inclui: Marcação de guias e níveis. Colocação dos pontos de fixação. Instalação das lâmpadas de iluminação da abertura. Montagem de guias, cabos de tração e passa-cabos. Colocação dos amortecedores do fosso. Colocação de contrapesos. Colocação das portas de acesso. Montagem do grupo tractor. Montagem do quadro e ligação do cabo de manobra. Montagem do caixilho, o chassis e as portas de cabine com os seus acabamentos. Instalação do limitador de velocidade e do para-quedas. Instalação das botoneiras de piso e de cabine. Instalação do selector de paragens. Ligação com a rede elétrica. Instalação da linha telefónica e dos sistemas de segurança. Verificação do seu correto funcionamento.
Critério de medição de projeto: Número de unidades previstas, segundo documentação gráfica de Projeto.
Critério de quantitativos de obra: Medir-se-á o número de unidades realmente executadas segundo especificações de Projeto.

| Código | Un | Descrição | Rendimento | Preço | Importância |
|---|---|---|---|---|---|
| mt39aec010d | Un | Cabine com acabamentos de qualidade básica, de 1000 mm de largura, 1250 mm de profundidade e 2200 mm de altura, com iluminação elétrica permanente de 50 lux, no mínimo, para elevador elétrico de passageiros de 450 kg de carga nominal, com capacidade para 6 pessoas e 0,63 m/s de velocidade, inclusive porta de cabine de correr automática de aço para pintar. (material) | 1 | 20140.38 | 20140.380 |
| mt39aea010d | Un | Amortecedores de fosso e contra-pesos para elevador elétrico de passageiros de 450 kg de carga nominal, com capacidade para 6 pessoas e 0,63 m/s de velocidade. (material) | 1 | 3587.9 | 3587.900 |
| mt39aab010a | Un | Botoneira de piso com acabamentos de qualidade básica, para elevador de passageiros com manobra universal simples. (material) | 4 | 89.94 | 359.760 |
| mt39aab020a | Un | Botoneira de cabine para elevador de passageiros com acabamentos de qualidade básica e manobra universal simples. (material) | 1 | 473.33 | 473.330 |
| mt39aeg010d | Un | Grupo tractor para elevador elétrico de passageiros de 450 kg de carga nominal, com capacidade para 6 pessoas e 0,63 m/s de velocidade. (material) | 1 | 22010.05 | 22010.050 |
| mt39ael010d | Un | Limitador de velocidade e pára-quedas para elevador elétrico de passageiros de 450 kg de carga nominal, com capacidade para 6 pessoas e 0,63 m/s de velocidade. (material) | 1 | 5159.31 | 5159.310 |
| mt39aem010d | Un | Quadro e cabo de manobra para elevador elétrico de passageiros de 450 kg de carga nominal, com capacidade para 6 pessoas e 0,63 m/s de velocidade. (material) | 1 | 8543.7 | 8543.700 |
| mt39aap010e | Un | Porta de elevador de acesso a piso, com abertura automática, de aço com o primer aplicado e para pintar, de 800x2000 mm. Envidraçado certificado como "Pára-chamas" 30 minutos (E 30). (material) | 4 | 2169.49 | 8677.960 |
| mt39aer010d | Un | Percurso de guias e cabos de tração para elevador elétrico de passageiros de 450 kg de carga nominal, com capacidade para 6 pessoas e 0,63 m/s de velocidade. (material) | 1 | 10389.67 | 10389.670 |
| mt39aes010a | Un | Selector de paragens para elevador elétrico de passageiros, 0,63 m/s de velocidade. (material) | 4 | 385.75 | 1543.000 |
| mt39www010 | Un | Lâmpada de 40 W, inclusive mecanismos de fixação e porta-lâmpadas. (material) | 4 | 27.76 | 111.040 |
| mt39www011 | Un | Gancho fixado ao teto, capaz de suportar suspendido o mecanismo tractor. (material) | 1 | 277.52 | 277.520 |
| mt39www030 | Un | Instalação de linha telefónica em cabine de elevador. (material) | 1 | 830.77 | 830.770 |
| mo016 | h | Montador de elevadores e similares. (mão de obra) | 69.998 | 40.91 | 2863.618 |
| mo085 | h | Ajudante de montador de elevadores e similares. (mão de obra) | 69.998 | 30.78 | 2154.538 |
| % | % | Custos diretos complementares | 2 % | 87122.546 | 1742.451 |
|  |  | Custos diretos |  |  | 88864.997 |

## Recursos

**mt39aec010d** Un Cabine com acabamentos de qualidade básica
Dados técnicos: Custo energético 10187.739 MJ; Emissão de CO2 732.063 kg
Resíduos:
- embalagem: re150101 Embalagens de papel e cartão. (componente de resíduo); rendimento 0.563 kg; Código LER 15 01 01; Massa do elemento 1 kg; Volume 0.001333 m3

**mt39aea010d** Un Amortecedores de fosso e contra-pesos para elevador elétrico de passageiros de 450 kg de carga nominal
Dados técnicos: Custo energético 4865.869 MJ; Emissão de CO2 252.481 kg
Resíduos:
- embalagem: re150101 Embalagens de papel e cartão; rendimento 0.036 kg

**mt39aab010a** Un Botoneira de piso com acabamentos de qualidade básica, para elevador de passageiros com manobra universal simples
Dados técnicos: Custo energético 5.422 MJ; Emissão de CO2 0.472 kg
Resíduos:
- embalagem: re150101 Embalagens de papel e cartão; rendimento 0.03 kg

**mt39aab020a** Un Botoneira de cabine para elevador de passageiros com acabamentos de qualidade básica e manobra universal simples
Dados técnicos: Custo energético 10.832 MJ; Emissão de CO2 0.924 kg
Resíduos:
- embalagem: re150101 Embalagens de papel e cartão; rendimento 0.036 kg

**mt39aeg010d** Un Grupo tractor para elevador elétrico de passageiros de 450 kg de carga nominal
Dados técnicos: Custo energético 3428.295 MJ; Emissão de CO2 236.971 kg
Resíduos:
- embalagem: re150101 Embalagens de papel e cartão; rendimento 0.57 kg

**mt39ael010d** Un Limitador de velocidade e pára-quedas para elevador elétrico de passageiros de 450 kg de carga nominal
Dados técnicos: Custo energético 1703.066 MJ; Emissão de CO2 173.386 kg
Resíduos:
- embalagem: re150101 Embalagens de papel e cartão; rendimento 0.18 kg
- embalagem: re170203 Plástico. (componente de resíduo); rendimento 0.09 kg; Código LER 17 02 03; Massa do elemento 1 kg; Volume 0.001667 m3

**mt39aem010d** Un Quadro e cabo de manobra para elevador elétrico de passageiros de 450 kg de carga nominal
Dados técnicos: Custo energético 279.508 MJ; Emissão de CO2 13.395 kg
Resíduos:
- embalagem: re150101 Embalagens de papel e cartão; rendimento 2.143 kg

**mt39aap010e** Un Porta de elevador de acesso a piso
Dados técnicos: Custo energético 628.790 MJ; Emissão de CO2 40.657 kg
Resíduos:
- embalagem: re170203 Plástico; rendimento 0.155 kg
- embalagem: re170604 Materiais de isolamento que não contêm substâncias perigosas. (componente de resíduo); rendimento 0.032 kg; Código LER 17 06 04; Massa do elemento 1 kg; Volume 0.001667 m3

**mt39aer010d** Un Percurso de guias e cabos de tração para elevador elétrico de passageiros de 450 kg de carga nominal
Dados técnicos: Custo energético 7820.201 MJ; Emissão de CO2 1141.961 kg
Resíduos:
- embalagem: re150101 Embalagens de papel e cartão; rendimento 0.53 kg

**mt39aes010a** Un Selector de paragens para elevador elétrico de passageiros, 0,63 m/s de velocidade
Dados técnicos: Custo energético 7.415 MJ; Emissão de CO2 0.456 kg
Resíduos:
- embalagem: re150101 Embalagens de papel e cartão; rendimento 0.034 kg
