# Elevador para automóveis

- Propriedade do ficheiro: CYPE Ingenieros S.A.
- Formato: FIEBDC-3/2016
- Programa: Gerador de preços para construção civil. CYPE Ingenieros, S.A.
- Data: 27/09/2024
- Âmbito geográfico: Brasil
- Moeda: BRL
- Custos indiretos: 3 %
- Despesas gerais: 13 %
- Lucro: 6 %
- IVA: 17 %

## I Instalações

### IT Transporte

#### ITM Elevadores para automóveis

**ITM010** Un Elevador para automóveis.
Fornecimento e instalação completa de elevador para automóveis elétrico de aderência para 3000 kg e 0,6 m/s, sistema de acionamento de 1 velocidade de 2 paragens (3 m), manobra universal simples, portas de aço de correr automáticas de 220 cm de largura e 200 cm de altura em aço pintado, cabine sem porta e nível médio de acabamento. Inclusive ganchos de fixação, lâmpadas de iluminação da abertura, guias, cabos de tração e passa-cabos, amortecedores de fosso, contrapesos, grupo tractor, quadro e cabo de manobra, caixilho, chassis e portas de cabine com acabamentos, limitador de velocidade e pára-quedas, botoneiras de piso e de cabine, selector de paragens, instalação elétrica, linha telefónica e sistemas de segurança. Totalmente montado, ligado e testado.
Inclui: Marcação de guias e níveis. Colocação dos pontos de fixação. Instalação das lâmpadas de iluminação da abertura. Montagem de guias, cabos de tração e passa-cabos. Colocação dos amortecedores do fosso. Colocação de contrapesos. Colocação das portas de acesso. Montagem do grupo tractor. Montagem do quadro e ligação do cabo de manobra. Montagem do caixilho, o chassis e as portas de cabine com os seus acabamentos. Instalação do limitador de velocidade e do para-quedas. Instalação das botoneiras de piso e de cabine. Instalação do selector de paragens. Ligação com a rede elétrica. Instalação da linha telefónica e dos sistemas de segurança.
Critério de medição de projeto: Número de unidades previstas, segundo documentação gráfica de Projeto.
Critério de quantitativos de obra: Medir-se-á o número de unidades realmente executadas segundo especificações de Projeto.

| Código | Un | Descrição | Rendimento | Preço | Importância |
|---|---|---|---|---|---|
| mt39mec010b | Un | Cabine com acabamentos de qualidade média para elevador para automóveis elétrico industrial de 3000 kg de carga nominal e 0,6 m/s de velocidade. (material) | 1 | 61060.11 | 61060.110 |
| mt39mea010a | Un | Amortecedores de fosso e contra-pesos para elevador para automóveis elétrico industrial de 3000 kg de carga nominal e 0,6 m/s de velocidade. (material) | 1 | 38336.13 | 38336.130 |
| mt39mab010b | Un | Botoneira de piso com acabamentos de qualidade média, para elevador para automóveis. (material) | 2 | 158.14 | 316.280 |
| mt39mab020d | Un | Botoneira de cabine para elevador para automóveis com acabamentos de qualidade média e 2 paragens (3 m). (material) | 1 | 369.62 | 369.620 |
| mt39meg010a | Un | Grupo tractor para elevador para automóveis elétrico industrial de 3000 kg de carga nominal e 0,6 m/s de velocidade. (material) | 1 | 137456.23 | 137456.230 |
| mt39mel010a | Un | Limitador de velocidade e pára-quedas para elevador para automóveis elétrico industrial de 3000 kg de carga nominal e 0,6 m/s de velocidade. (material) | 1 | 33663.52 | 33663.520 |
| mt39mem010a | Un | Quadro e cabo de manobra para elevador para automóveis elétrico industrial de 3000 kg de carga nominal, 2 paragens (3 m) e 0,6 m/s de velocidade. (material) | 1 | 32044.77 | 32044.770 |
| mt39map010a | Un | Porta de acesso de correr automática de aço pintado de 220 cm de largura e 200 cm de altura. (material) | 2 | 12709.82 | 25419.640 |
| mt39mer010a | Un | Percurso de guias e cabos de tração para elevador para automóveis elétrico industrial de 3000 kg de carga nominal, 2 paragens (3 m) e 0,6 m/s de velocidade. (material) | 1 | 37573.29 | 37573.290 |
| mt39mes010a | Un | Selector de paragens para elevador para automóveis elétrico industrial de 0,6 m/s de velocidade. (material) | 2 | 442.61 | 885.220 |
| mt39www020 | Un | Material auxiliar para instalações de transporte. (material) | 2 | 67.5 | 135.000 |
| mt39www010 | Un | Lâmpada de 40 W, inclusive mecanismos de fixação e porta-lâmpadas. (material) | 2 | 27.76 | 55.520 |
| mt39www011 | Un | Gancho fixado ao teto, capaz de suportar suspendido o mecanismo tractor. (material) | 1 | 277.52 | 277.520 |
| mo016 | h | Montador de elevadores e similares. (mão de obra) | 140.774 | 40.91 | 5759.064 |
| mo085 | h | Ajudante de montador de elevadores e similares. (mão de obra) | 140.774 | 30.78 | 4333.024 |
| % | % | Custos diretos complementares | 2 % | 377684.938 | 7553.699 |
|  |  | Custos diretos |  |  | 385238.637 |

## Recursos

**mt39mec010b** Un Cabine com acabamentos de qualidade média para elevador para automóveis elétrico industrial de 3000 kg de carga nominal
Dados técnicos: Custo energético 49903.288 MJ; Emissão de CO2 4136.285 kg
Resíduos:
- embalagem: re150101 Embalagens de papel e cartão. (componente de resíduo); rendimento 0.7 kg; Código LER 15 01 01; Massa do elemento 1 kg; Volume 0.001333 m3

**mt39mea010a** Un Amortecedores de fosso e contra-pesos para elevador para automóveis elétrico industrial de 3000 kg de carga nominal e
Dados técnicos: Custo energético 32439.019 MJ; Emissão de CO2 1683.031 kg
Resíduos:
- embalagem: re150101 Embalagens de papel e cartão; rendimento 0.036 kg

**mt39mab010b** Un Botoneira de piso com acabamentos de qualidade média, para elevador para automóveis
Dados técnicos: Custo energético 5.422 MJ; Emissão de CO2 0.472 kg
Resíduos:
- embalagem: re150101 Embalagens de papel e cartão; rendimento 0.03 kg

**mt39mab020d** Un Botoneira de cabine para elevador para automóveis com acabamentos de qualidade média e 2 paragens (3 m)
Dados técnicos: Custo energético 5.424 MJ; Emissão de CO2 0.475 kg
Resíduos:
- embalagem: re150101 Embalagens de papel e cartão; rendimento 0.033 kg

**mt39meg010a** Un Grupo tractor para elevador para automóveis elétrico industrial de 3000 kg de carga nominal e 0,6 m/s de velocidade
Dados técnicos: Custo energético 16324.128 MJ; Emissão de CO2 1126.720 kg
Resíduos:
- embalagem: re150101 Embalagens de papel e cartão; rendimento 0.7 kg

**mt39mel010a** Un Limitador de velocidade e pára-quedas para elevador para automóveis elétrico industrial de 3000 kg de carga nominal e
Dados técnicos: Custo energético 7538.816 MJ; Emissão de CO2 768.586 kg
Resíduos:
- embalagem: re150101 Embalagens de papel e cartão; rendimento 0.18 kg
- embalagem: re170203 Plástico. (componente de resíduo); rendimento 0.09 kg; Código LER 17 02 03; Massa do elemento 1 kg; Volume 0.001667 m3

**mt39mem010a** Un Quadro e cabo de manobra para elevador para automóveis elétrico industrial de 3000 kg de carga nominal
Dados técnicos: Custo energético 150.274 MJ; Emissão de CO2 8.022 kg
Resíduos:
- embalagem: re150101 Embalagens de papel e cartão; rendimento 2.143 kg

**mt39map010a** Un Porta de acesso de correr automática de aço pintado de 220 cm de largura e 200 cm de altura
Dados técnicos: Custo energético 1987.481 MJ; Emissão de CO2 103.055 kg
Resíduos:
- embalagem: re170203 Plástico; rendimento 0.201 kg
- embalagem: re170604 Materiais de isolamento que não contêm substâncias perigosas. (componente de resíduo); rendimento 0.038 kg; Código LER 17 06 04; Massa do elemento 1 kg; Volume 0.001667 m3

**mt39mer010a** Un Percurso de guias e cabos de tração para elevador para automóveis elétrico industrial de 3000 kg de carga nominal
Dados técnicos: Custo energético 5579.458 MJ; Emissão de CO2 814.941 kg
Resíduos:
- embalagem: re150101 Embalagens de papel e cartão; rendimento 0.624 kg

**mt39mes010a** Un Selector de paragens para elevador para automóveis elétrico industrial de 0,6 m/s de velocidade
Dados técnicos: Custo energético 7.416 MJ; Emissão de CO2 0.457 kg
Resíduos:
- embalagem: re150101 Embalagens de papel e cartão; rendimento 0.035 kg
