# Arejador de admissão para ventilação

- Propriedade do ficheiro: CYPE Ingenieros S.A.
- Formato: FIEBDC-3/2016
- Programa: Gerador de preços para construção civil. CYPE Ingenieros, S.A.
- Data: 18/06/2024
- Âmbito geográfico: Brasil
- Moeda: BRL
- Custos indiretos: 3 %
- Despesas gerais: 13 %
- Lucro: 6 %
- IVA: 17 %

## I Instalações

### IV Ventilação

#### IVA Aberturas para ventilação

**IVA010** Un Arejador de admissão para ventilação.
Arejador de admissão graduável, de alumínio lacado em cor a escolher do catálogo RAL, vazão máxima 10 l/s, de 1200x80x12 mm, com abertura de 800x12 mm, isolamento acústico de 39 dBA e filtro antipoluição. Inclusive elementos de fixação.
Inclui: Marcação. Montagem. Colocação e fixação do arejador por cima da esquadria.
Critério de medição de projeto: Número de unidades previstas, segundo documentação gráfica de Projeto.
Critério de quantitativos de obra: Medir-se-á o número de unidades realmente executadas segundo especificações de Projeto.

| Código | Un | Descrição | Rendimento | Preço | Importância |
|---|---|---|---|---|---|
| mt42sva235a | Un | Arejador de admissão graduável, de alumínio lacado em cor a escolher do catálogo RAL, vazão máxima 10 l/s, de 1200x80x12 mm, com abertura de 800x12 mm, isolamento acústico de 39 dBA e filtro antipoluição tipo S30, para colocar em posição horizontal por cima da esquadria exterior de alumínio ou PVC, até 80 mm de profundidade, com elementos de fixação. (material) | 1 | 374.36 | 374.360 |
| mo011 | h | Montador. (mão de obra) | 0.169 | 40.91 | 6.914 |
| mo080 | h | Ajudante de montador. (mão de obra) | 0.169 | 30.23 | 5.109 |
| % | % | Custos diretos complementares | 2 % | 386.383 | 7.728 |
|  |  | Custos diretos |  |  | 394.111 |

Resíduos:
- colocação: mt42sva235a; fator de resíduo 0.024

## Recursos

**mt42sva235a** Un Arejador de admissão graduável
Dados técnicos: Custo energético 307.655 MJ; Emissão de CO2 21.990 kg; Código LER 17 04 02; Massa do elemento 2.8 kg; Volume 0.001867 m3
Resíduos:
- embalagem: re170203 Plástico. (componente de resíduo); rendimento 0.008 kg; Código LER 17 02 03; Massa do elemento 1 kg; Volume 0.001667 m3
