# Abertura de passagem para ventilação

- Propriedade do ficheiro: CYPE Ingenieros S.A.
- Formato: FIEBDC-3/2016
- Programa: Gerador de preços para construção civil. CYPE Ingenieros, S.A.
- Data: 18/06/2024
- Âmbito geográfico: Brasil
- Moeda: BRL
- Custos indiretos: 3 %
- Despesas gerais: 13 %
- Lucro: 6 %
- IVA: 17 %

## I Instalações

### IV Ventilação

#### IVA Aberturas para ventilação

**IVA020** Un Abertura de passagem para ventilação.
Arejador de passagem, de alumínio, vazão máxima 15 l/s, de 725x20x82 mm, com silenciador acústico de espuma de resina de melamina e isolamento acústico de 34 dBA. Inclusive elementos de fixação.
Inclui: Marcação. Colocação e fixação arejador entre o marco e o batente da porta interior.
Critério de medição de projeto: Número de unidades previstas, segundo documentação gráfica de Projeto.
Critério de quantitativos de obra: Medir-se-á o número de unidades realmente executadas segundo especificações de Projeto.

| Código | Un | Descrição | Rendimento | Preço | Importância |
|---|---|---|---|---|---|
| mt42sva240c | Un | Arejador de passagem, de alumínio, vazão máxima 15 l/s, de 725x20x82 mm, com silenciador acústico de espuma de resina de melamina e isolamento acústico de 34 dBA, para colocar em portas interiores, entre o marco e o batente da porta interior de 700 mm de largura de porta e 80 mm de largura de marco, com elementos de fixação. (material) | 1 | 185.17 | 185.170 |
| mo011 | h | Montador. (mão de obra) | 0.226 | 40.91 | 9.246 |
| mo080 | h | Ajudante de montador. (mão de obra) | 0.226 | 30.23 | 6.832 |
| % | % | Custos diretos complementares | 2 % | 201.248 | 4.025 |
|  |  | Custos diretos |  |  | 205.273 |

## Recursos

**mt42sva240c** Un Arejador de passagem
Dados técnicos: Custo energético 4.408 MJ; Emissão de CO2 0.293 kg
Resíduos:
- embalagem: re150101 Embalagens de papel e cartão. (componente de resíduo); rendimento 0.09 kg; Código LER 15 01 01; Massa do elemento 1 kg; Volume 0.001333 m3
- embalagem: re170203 Plástico. (componente de resíduo); rendimento 0.045 kg; Código LER 17 02 03; Massa do elemento 1 kg; Volume 0.001667 m3
