# Duto de ventilação de seção oval

- Propriedade do ficheiro: CYPE Ingenieros S.A.
- Formato: FIEBDC-3/2016
- Programa: Gerador de preços para construção civil. CYPE Ingenieros, S.A.
- Data: 27/09/2024
- Âmbito geográfico: Brasil
- Moeda: BRL
- Custos indiretos: 3 %
- Despesas gerais: 13 %
- Lucro: 6 %
- IVA: 17 %

## I Instalações

### IV Ventilação

#### IVG Ventilação mecânica para garagens

**IVG028** m Duto de ventilação de seção oval.
Duto oval de parede simples helicoidal de aço galvanizado, de 765x415 mm e 0,8 mm de espessura, com reforços, fornecida em tramos de 3 m, para instalações de ventilação e climatização. Inclusive acessórios de montagem e elementos de fixação.
Inclui: Marcação do traçado dos dutos. Marcação e posterior ancoragem dos suportes dos dutos. Montagem e fixação de dutos. Ligações entre a rede de dutos e os ventiladores ou caixas de ventilação. Verificação do seu correto funcionamento.
Critério de medição de projeto: Comprimento projetado, segundo documentação gráfica de Projeto, medido entre os eixos dos elementos ou dos pontos a ligar, descontando as peças especiais.
Critério de quantitativos de obra: Medir-se-á o comprimento realmente executado segundo especificações de Projeto.

| Código | Un | Descrição | Rendimento | Preço | Importância |
|---|---|---|---|---|---|
| mt42coa100tb | m | Duto oval de parede simples helicoidal de aço galvanizado, de 765x415 mm e 0,8 mm de espessura, com reforços, fornecida em tramos de 3 m, para instalações de ventilação e climatização. (material) | 1.05 | 430.62 | 452.151 |
| mt42coa190t | Un | Repercussão, por m, de material auxiliar para fixação de dutos ovais de ar de 765x415 mm em instalações de ventilação e climatização. (material) | 1 | 53.27 | 53.270 |
| mo013 | h | Montador de dutos de chapa metálica. (mão de obra) | 0.056 | 40.91 | 2.291 |
| mo084 | h | Ajudante de montador de dutos de chapa metálica. (mão de obra) | 0.056 | 30.23 | 1.693 |
| % | % | Custos diretos complementares | 2 % | 509.405 | 10.188 |
|  |  | Custos diretos |  |  | 519.593 |

Resíduos:
- colocação: mt42coa100tb; fator de resíduo 0.0268038

## Recursos

**mt42coa100tb** m Duto oval de parede simples helicoidal de aço galvanizado
Dados técnicos: Custo energético 74.716 MJ; Emissão de CO2 3.772 kg; Código LER 17 04 05; Massa do elemento 7.41 kg; Volume 0.003529 m3
Resíduos:
- embalagem: re170201 Madeira. (componente de resíduo); rendimento 0.012 kg; Código LER 17 02 01; Massa do elemento 1 kg; Volume 0.000909 m3
- embalagem: re170203 Plástico. (componente de resíduo); rendimento 0.003 kg; Código LER 17 02 03; Massa do elemento 1 kg; Volume 0.001667 m3
