# Ventilador para desenfumagem, imerso na zona de risco

- Propriedade do ficheiro: CYPE Ingenieros S.A.
- Formato: FIEBDC-3/2016
- Programa: Gerador de preços para construção civil. CYPE Ingenieros, S.A.
- Data: 27/09/2024
- Âmbito geográfico: Brasil
- Moeda: BRL
- Custos indiretos: 3 %
- Despesas gerais: 13 %
- Lucro: 6 %
- IVA: 17 %

## I Instalações

### IV Ventilação

#### IVG Ventilação mecânica para garagens

**IVG015** Un Ventilador para desenfumagem, imerso na zona de risco.
Ventilador helicoidal tubular com hélice de alumínio de pás inclináveis, motor para alimentação trifásica a 230/400 V e 50 Hz de frequência, com proteção térmica, isolamento classe H, grau de proteção IP55, virola curta com tratamento anticorrosão por cataforesis, acabamento com tinta poliéster e caixa de bornes ignífuga, de 1450 r.p.m., potência absorvida 0,25 kW, vazão máxima 4340 m³/h, para trabalhar imerso a 300°C durante duas horas. Inclusive elementos anti-vibratórios, elementos de fixação e acessórios.
Inclui: Colocação e fixação do ventilador. Ligação e verificação do seu correto funcionamento.
Critério de medição de projeto: Número de unidades previstas, segundo documentação gráfica de Projeto.
Critério de quantitativos de obra: Medir-se-á o número de unidades realmente executadas segundo especificações de Projeto.

| Código | Un | Descrição | Rendimento | Preço | Importância |
|---|---|---|---|---|---|
| mt42vsp362aa1a | Un | Ventilador helicoidal tubular com hélice de alumínio de pás inclináveis, motor para alimentação trifásica a 230/400 V e 50 Hz de frequência, com proteção térmica, isolamento classe H, grau de proteção IP55, virola curta com tratamento anticorrosão por cataforesis, acabamento com tinta poliéster e caixa de bornes ignífuga, de 1450 r.p.m., potência absorvida 0,25 kW, vazão máxima 4340 m³/h, para trabalhar imerso a 300°C durante duas horas. (material) | 1 | 6876.58 | 6876.580 |
| mt42vsp910g | Un | Acessórios e elementos de fixação de ventilador helicoidal tubular. (material) | 1 | 1681.67 | 1681.670 |
| mo011 | h | Montador. (mão de obra) | 4.515 | 40.91 | 184.709 |
| mo080 | h | Ajudante de montador. (mão de obra) | 4.515 | 30.23 | 136.488 |
| % | % | Custos diretos complementares | 2 % | 8879.447 | 177.589 |
|  |  | Custos diretos |  |  | 9057.036 |

## Recursos

**mt42vsp362aa1a** Un Ventilador helicoidal tubular com hélice de alumínio de pás inclináveis
Dados técnicos: Custo energético 1229.537 MJ; Emissão de CO2 85.098 kg
Resíduos:
- embalagem: re150101 Embalagens de papel e cartão. (componente de resíduo); rendimento 1.584 kg; Código LER 15 01 01; Massa do elemento 1 kg; Volume 0.001333 m3
