# Ventilador para desenfumagem, exterior à zona de risco

- Propriedade do ficheiro: CYPE Ingenieros S.A.
- Formato: FIEBDC-3/2016
- Programa: Gerador de preços para construção civil. CYPE Ingenieros, S.A.
- Data: 27/09/2024
- Âmbito geográfico: Brasil
- Moeda: BRL
- Custos indiretos: 3 %
- Despesas gerais: 13 %
- Lucro: 6 %
- IVA: 17 %

## I Instalações

### IV Ventilação

#### IVG Ventilação mecânica para garagens

**IVG016** Un Ventilador para desenfumagem, exterior à zona de risco.
Ventilador helicoidal com motor trifásico de velocidade 920 r.p.m., potência 0,55 kW, para uma vazão de 7720 m³/h, nível de pressão sonora 66 dB(A), certificado para transportar ar a 400°C durante 2 horas, instalado em local à parte da zona de risco de incêndio, aspirando diretamente do duto. Inclusive elementos anti-vibratórios, elementos de fixação e acessórios.
Inclui: Colocação e fixação do ventilador. Ligação e verificação do seu correto funcionamento.
Critério de medição de projeto: Número de unidades previstas, segundo documentação gráfica de Projeto.
Critério de quantitativos de obra: Medir-se-á o número de unidades realmente executadas segundo especificações de Projeto.

| Código | Un | Descrição | Rendimento | Preço | Importância |
|---|---|---|---|---|---|
| mt41gar025a | Un | Ventilador helicoidal trifásico, velocidade 920 r.p.m., potência 0,55 kW, vazão máxima 7720 m³/h, nível de pressão sonora 59 dB(A), para transportar ar a 400°C durante duas horas na desenfumagem, instalado em local aparte da zona de risco de incêndio. (material) | 1 | 10593.1 | 10593.100 |
| mo011 | h | Montador. (mão de obra) | 4.515 | 40.91 | 184.709 |
| mo080 | h | Ajudante de montador. (mão de obra) | 4.515 | 30.23 | 136.488 |
| % | % | Custos diretos complementares | 2 % | 10914.297 | 218.286 |
|  |  | Custos diretos |  |  | 11132.583 |

## Recursos

**mt41gar025a** Un Ventilador helicoidal trifásico
Dados técnicos: Custo energético 542.781 MJ; Emissão de CO2 40.475 kg
Resíduos:
- embalagem: re150101 Embalagens de papel e cartão. (componente de resíduo); rendimento 1.584 kg; Código LER 15 01 01; Massa do elemento 1 kg; Volume 0.001333 m3
