# Duto de ventilação de seção retangular

- Propriedade do ficheiro: CYPE Ingenieros S.A.
- Formato: FIEBDC-3/2016
- Programa: Gerador de preços para construção civil. CYPE Ingenieros, S.A.
- Data: 27/09/2024
- Âmbito geográfico: Brasil
- Moeda: BRL
- Custos indiretos: 3 %
- Despesas gerais: 13 %
- Lucro: 6 %
- IVA: 17 %

## I Instalações

### IV Ventilação

#### IVG Ventilação mecânica para garagens

**IVG020** m² Duto de ventilação de seção retangular.
Duto de chapa galvanizada de 0,6 mm de espessura e juntas transversais com bainha deslizante tipo baioneta. Inclusive acessórios de montagem e elementos de fixação.
Inclui: Marcação do traçado dos dutos. Marcação e posterior ancoragem dos suportes dos dutos. Montagem e fixação de dutos. Ligações entre a rede de dutos e os ventiladores ou caixas de ventilação. Verificação do seu correto funcionamento.
Critério de medição de projeto: Superfície projetada, segundo documentação gráfica de Projeto, calculada como produto do perímetro pelo comprimento do tramo, medido entre os eixos dos elementos ou dos pontos a ligar, sem descontar as peças especiais.
Critério de quantitativos de obra: Medir-se-á a superfície realmente executada segundo especificações de Projeto.

| Código | Un | Descrição | Rendimento | Preço | Importância |
|---|---|---|---|---|---|
| mt42con115a | Un | Repercussão, por m², de material auxiliar para fixação à obra de dutos autoportantes para a distribuição de ar em ventilação e climatização. (material) | 1 | 8.4 | 8.400 |
| mt42con110a | m² | Chapa galvanizada de 0,6 mm de espessura, e juntas transversais com bainha deslizante tipo baioneta, para a formação de dutos autoportantes para a distribuição de ar em ventilação e climatização. (material) | 1.05 | 56.06 | 58.863 |
| mo013 | h | Montador de dutos de chapa metálica. (mão de obra) | 0.452 | 40.91 | 18.491 |
| mo084 | h | Ajudante de montador de dutos de chapa metálica. (mão de obra) | 0.452 | 30.23 | 13.664 |
| % | % | Custos diretos complementares | 2 % | 99.418 | 1.988 |
|  |  | Custos diretos |  |  | 101.406 |

Resíduos:
- colocação: mt42con110a; fator de resíduo 0.0186763

## Recursos

**mt42con110a** m² Chapa galvanizada de 0,6 mm de espessura
Dados técnicos: Custo energético 48.052 MJ; Emissão de CO2 2.488 kg; Código LER 17 04 05; Massa do elemento 4.68 kg; Volume 0.002229 m3
Resíduos:
- embalagem: re170203 Plástico. (componente de resíduo); rendimento 0.021 kg; Código LER 17 02 03; Massa do elemento 1 kg; Volume 0.001667 m3
