# Peça especial para duto de ventilação de seção oval

- Propriedade do ficheiro: CYPE Ingenieros S.A.
- Formato: FIEBDC-3/2016
- Programa: Gerador de preços para construção civil. CYPE Ingenieros, S.A.
- Data: 27/09/2024
- Âmbito geográfico: Brasil
- Moeda: BRL
- Custos indiretos: 3 %
- Despesas gerais: 13 %
- Lucro: 6 %
- IVA: 17 %

## I Instalações

### IV Ventilação

#### IVG Ventilação mecânica para garagens

**IVG029** Un Peça especial para duto de ventilação de seção oval.
Curva horizontal 30°, para duto oval de aço galvanizado, de 360x80 mm, na rede de dutos de ventilação.
Inclui: Colocação e fixação das peças especiais pré-fabricadas à rede de dutos.
Critério de medição de projeto: Número de unidades previstas, segundo documentação gráfica de Projeto.
Critério de quantitativos de obra: Medir-se-á o número de unidades realmente executadas segundo especificações de Projeto.

| Código | Un | Descrição | Rendimento | Preço | Importância |
|---|---|---|---|---|---|
| mt42coa118aaa | Un | Curva horizontal 30°, para duto oval de aço galvanizado, de 360x80 mm. (material) | 1 | 1089.39 | 1089.390 |
| mo013 | h | Montador de dutos de chapa metálica. (mão de obra) | 0.113 | 40.91 | 4.623 |
| mo084 | h | Ajudante de montador de dutos de chapa metálica. (mão de obra) | 0.113 | 30.23 | 3.416 |
| % | % | Custos diretos complementares | 2 % | 1097.429 | 21.949 |
|  |  | Custos diretos |  |  | 1119.378 |
