# Grelha de ventilação de lâminas fixas de alumínio

- Propriedade do ficheiro: CYPE Ingenieros S.A.
- Formato: FIEBDC-3/2016
- Programa: Gerador de preços para construção civil. CYPE Ingenieros, S.A.
- Data: 27/09/2024
- Âmbito geográfico: Brasil
- Moeda: BRL
- Custos indiretos: 3 %
- Despesas gerais: 13 %
- Lucro: 6 %
- IVA: 17 %

## I Instalações

### IV Ventilação

#### IVN Ventilação natural

**IVN110** m² Grelha de ventilação de lâminas fixas de alumínio.
Grelha de ventilação de lâminas fixas de alumínio anodizado cor natural com espessura mínima de 15 microns. Inclusive parafusos.
Inclui: Marcação dos pontos de fixação. Colocação e fixação.
Critério de medição de projeto: Superfície da abertura a fechar, medida segundo documentação gráfica de Projeto.
Critério de quantitativos de obra: Medir-se-á, com as dimensões da abertura, a superfície realmente executada segundo especificações de Projeto.

| Código | Un | Descrição | Rendimento | Preço | Importância |
|---|---|---|---|---|---|
| mt25pce020a | m² | Brise de lâminas fixas de alumínio anodizado natural. (material) | 1.02 | 102.75 | 104.805 |
| mt23ppb011 | Un | Parafuso de aço 19/22 mm. (material) | 4 | 0.08 | 0.320 |
| mo018 | h | Serralheiro. (mão de obra) | 0.056 | 32.62 | 1.827 |
| mo059 | h | Ajudante de serralheiro. (mão de obra) | 0.113 | 30.15 | 3.407 |
| % | % | Custos diretos complementares | 2 % | 110.359 | 2.207 |
|  |  | Custos diretos |  |  | 112.566 |

Resíduos:
- colocação: mt25pce020a Brise de lâminas fixas de alumínio anodizado natural; fator de resíduo 0.024
- colocação: mt23ppb011 Parafuso de aço 19/22 mm; fator de resíduo 0.005

## Recursos

**mt25pce020a** m² Brise de lâminas fixas de alumínio anodizado natural
Dados técnicos: Custo energético 1145.131 MJ; Emissão de CO2 86.506 kg; Código LER 17 04 02; Massa do elemento 10 kg; Volume 0.006667 m3
Resíduos:
- embalagem: re170203 Plástico. (componente de resíduo); rendimento 0.022 kg; Código LER 17 02 03; Massa do elemento 1 kg; Volume 0.001667 m3

**mt23ppb011** Un Parafuso de aço 19/22 mm
Dados técnicos: Custo energético 0.042 MJ; Emissão de CO2 0.003 kg; Código LER 17 04 05; Massa do elemento 0.0042 kg; Volume 0.000002 m3
Resíduos:
- embalagem: re150101 Embalagens de papel e cartão. (componente de resíduo); rendimento 0.001 kg; Código LER 15 01 01; Massa do elemento 1 kg; Volume 0.001333 m3
