# Duto flexível de parede dupla, de polietileno

- Propriedade do ficheiro: CYPE Ingenieros S.A.
- Formato: FIEBDC-3/2016
- Programa: Gerador de preços para construção civil. CYPE Ingenieros, S.A.
- Data: 27/09/2024
- Âmbito geográfico: Brasil
- Moeda: BRL
- Custos indiretos: 3 %
- Despesas gerais: 13 %
- Lucro: 6 %
- IVA: 17 %

## I Instalações

### IV Ventilação

#### IVV Tubulação de admissão e extração para ventilação

**IVV340** m Duto flexível de parede dupla, de polietileno.
Duto de ventilação, formada por tubo flexível, de parede dupla, a exterior corrugada e a interior lisa, de polietileno, de cor verde, com tratamentos antiestático e antibacteriano, de 75 mm de diâmetro exterior. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42fei410a | Un | Material auxiliar para montagem e fixação dos dutos flexíveis de parede dupla, a exterior corrugada e a interior lisa, de polietileno, de cor verde, com tratamentos antiestático e antibacteriano, de 75 mm de diâmetro exterior. (material) | 1 | 1.56 | 1.560 |
| mt42fei010ac | m | Tubo flexível, de parede dupla, a exterior corrugada e a interior lisa, de polietileno, de cor verde, com tratamentos antiestático e antibacteriano, de 75 mm de diâmetro exterior, fornecido em rolos de 50 m de comprimento, com o preço incrementado em 10% relativamente a acessórios e peças especiais. (material) | 1 | 34.3 | 34.300 |
| mo011 | h | Montador. (mão de obra) | 0.095 | 40.91 | 3.886 |
| mo080 | h | Ajudante de montador. (mão de obra) | 0.047 | 30.23 | 1.421 |
| % | % | Custos diretos complementares | 2 % | 41.167 | 0.823 |
|  |  | Custos diretos |  |  | 41.990 |
