# Esquadria exterior de alumínio

- Propriedade do ficheiro: CYPE Ingenieros S.A.
- Formato: FIEBDC-3/2016
- Programa: Gerador de preços para construção civil. CYPE Ingenieros, S.A.
- Data: 27/09/2024
- Âmbito geográfico: Brasil
- Moeda: BRL
- Custos indiretos: 3 %
- Despesas gerais: 13 %
- Lucro: 6 %
- IVA: 17 %

## L Esquadrias, vidros e proteções solares

### LC Esquadrias

#### LCL De alumínio

**LCL010** Un Esquadria exterior de alumínio.
Janela exterior de correr, de alumínio, de 120x120 cm, formada por quatro folhas, acabamento anodizado natural, e vidro recozido liso, incolor, de 4 mm de espessura, fixada com parafusos diretamente à parede e vedada com espuma de poliuretano.
Inclui: Marcação dos pontos de fixação. Colocação da esquadria. Vedação de juntas perimetrais. Colocação de guarnições. Ajuste final.
Critério de medição de projeto: Número de unidades previstas, segundo documentação gráfica de Projeto.
Critério de quantitativos de obra: Medir-se-á o número de unidades realmente executadas segundo especificações de Projeto.

| Código | Un | Descrição | Rendimento | Preço | Importância |
|---|---|---|---|---|---|
| mt25pfx300biioaa | Un | Janela exterior de correr, de alumínio, de 120x120 cm, formada por quatro folhas, acabamento anodizado natural, e vidro recozido liso, incolor, de 4 mm de espessura. (material) | 1 | 1122.57 | 1122.570 |
| mt13blw110b | Un | Aerossol de 750 cm³ de espuma de poliuretano, de 22,5 kg/m³ de densidade, 140% de expansão, 18 N/cm² de resistência à tração e 20 N/cm² de resistência à flexão, condutibilidade térmica 0,04 W/(mK), estável de -40°C a 100°C; para aplicar com cânula. (material) | 0.672 | 21.41 | 14.388 |
| mo018 | h | Serralheiro. (mão de obra) | 5.388 | 32.62 | 175.757 |
| mo059 | h | Ajudante de serralheiro. (mão de obra) | 5.388 | 30.15 | 162.448 |
| % | % | Custos diretos complementares | 2 % | 1475.163 | 29.503 |
|  |  | Custos diretos |  |  | 1504.666 |

Resíduos:
- colocação: mt13blw110b; fator de resíduo 0.024

## Recursos

**mt25pfx300biioaa** Un Janela exterior de correr
Dados técnicos: Custo energético 1446.969 MJ; Emissão de CO2 104.294 kg
Resíduos:
- embalagem: re150101 Embalagens de papel e cartão. (componente de resíduo); rendimento 0.124 kg; Código LER 15 01 01; Massa do elemento 1 kg; Volume 0.001333 m3
- embalagem: re170201 Madeira. (componente de resíduo); rendimento 0.069 kg; Código LER 17 02 01; Massa do elemento 1 kg; Volume 0.000909 m3
- embalagem: re170203 Plástico. (componente de resíduo); rendimento 0.088 kg; Código LER 17 02 03; Massa do elemento 1 kg; Volume 0.001667 m3
- embalagem: re170604 Materiais de isolamento que não contêm substâncias perigosas. (componente de resíduo); rendimento 0.018 kg; Código LER 17 06 04; Massa do elemento 1 kg; Volume 0.001667 m3

**mt13blw110b** Un Aerossol de 750 cm³ de espuma de poliuretano
Dados técnicos: Custo energético 4.178 MJ; Emissão de CO2 0.208 kg; Código LER 17 06 04; Massa do elemento 0.01875 kg; Volume 0.000031 m3
Resíduos:
- embalagem: re150104 Embalagens de metal. (componente de resíduo); rendimento 0.15 kg; Código LER 15 01 04; Massa do elemento 1 kg; Volume 0.001667 m3
