# Esquadria exterior de madeira

- Propriedade do ficheiro: CYPE Ingenieros S.A.
- Formato: FIEBDC-3/2016
- Programa: Gerador de preços para construção civil. CYPE Ingenieros, S.A.
- Data: 27/09/2024
- Âmbito geográfico: Brasil
- Moeda: BRL
- Custos indiretos: 3 %
- Despesas gerais: 13 %
- Lucro: 6 %
- IVA: 17 %

## L Esquadrias, vidros e proteções solares

### LC Esquadrias

#### LCM De madeira

**LCM010** Un Esquadria exterior de madeira.
Janela exterior de correr, de madeira de eucalipto, de 120x120 cm, formada por quatro folhas, e vidro recozido liso, incolor, de 4 mm de espessura, fixada com espuma de poliuretano diretamente à parede. Incluindo kit de ferragens de latão e guarnições de madeira maciça no interior.
Inclui: Colocação da esquadria. Ajuste final das folhas. Vedação de juntas perimetrais. Colocação de guarnições.
Critério de medição de projeto: Número de unidades previstas, segundo documentação gráfica de Projeto.
Critério de quantitativos de obra: Medir-se-á o número de unidades realmente executadas segundo especificações de Projeto.

| Código | Un | Descrição | Rendimento | Preço | Importância |
|---|---|---|---|---|---|
| mt22xca010ammlaa | Un | Janela exterior de correr, de madeira de eucalipto, de 120x120 cm, formada por quatro folhas e vidro recozido liso, incolor, de 4 mm de espessura. (material) | 1 | 283.35 | 283.350 |
| mt22atc020D | m | Guarnição de madeira maciça de eucalipto, 50x10 mm. (material) | 4.8 | 2.21 | 10.608 |
| mt23xpm060f | Un | Kit de ferragens de latão para esquadria de correr de madeira. (material) | 1 | 65.16 | 65.160 |
| mt13blw110b | Un | Aerossol de 750 cm³ de espuma de poliuretano, de 22,5 kg/m³ de densidade, 140% de expansão, 18 N/cm² de resistência à tração e 20 N/cm² de resistência à flexão, condutibilidade térmica 0,04 W/(mK), estável de -40°C a 100°C; para aplicar com cânula. (material) | 0.3 | 21.41 | 6.423 |
| mt15sja100 | Un | Cartucho de pasta de silicone neutro. (material) | 0.168 | 20.96 | 3.521 |
| mo017 | h | Carpinteiro. (mão de obra) | 2.689 | 31.94 | 85.887 |
| mo058 | h | Ajudante de carpinteiro. (mão de obra) | 2.689 | 30.09 | 80.912 |
| % | % | Custos diretos complementares | 2 % | 535.861 | 10.717 |
|  |  | Custos diretos |  |  | 546.578 |

Resíduos:
- colocação: mt22atc020D Guarnição de madeira maciça de eucalipto, 50x10 mm; fator de resíduo 0.0028
- colocação: mt13blw110b; fator de resíduo 0.024
- colocação: mt15sja100 Cartucho de pasta de silicone neutro; fator de resíduo 0.06

## Recursos

**mt22atc020D** m Guarnição de madeira maciça de eucalipto, 50x10 mm
Dados técnicos: Custo energético 16.290 MJ; Emissão de CO2 0.378 kg; Código LER 17 02 01; Massa do elemento 0.4 kg; Volume 0.000364 m3
Resíduos:
- embalagem: re170203 Plástico. (componente de resíduo); rendimento 0.002 kg; Código LER 17 02 03; Massa do elemento 1 kg; Volume 0.001667 m3

**mt13blw110b** Un Aerossol de 750 cm³ de espuma de poliuretano
Dados técnicos: Custo energético 4.178 MJ; Emissão de CO2 0.208 kg; Código LER 17 06 04; Massa do elemento 0.01875 kg; Volume 0.000031 m3
Resíduos:
- embalagem: re150104 Embalagens de metal. (componente de resíduo); rendimento 0.15 kg; Código LER 15 01 04; Massa do elemento 1 kg; Volume 0.001667 m3

**mt15sja100** Un Cartucho de pasta de silicone neutro
Dados técnicos: Custo energético 87.088 MJ; Emissão de CO2 3.667 kg; Código LER 17 09 04; Massa do elemento 0.45 kg; Volume 0.0003 m3
Resíduos:
- embalagem: re170203 Plástico; rendimento 0.1 kg
