# Janela para telhado

- Propriedade do ficheiro: CYPE Ingenieros S.A.
- Formato: FIEBDC-3/2016
- Programa: Gerador de preços para construção civil. CYPE Ingenieros, S.A.
- Data: 27/09/2024
- Âmbito geográfico: Brasil
- Moeda: BRL
- Custos indiretos: 3 %
- Despesas gerais: 13 %
- Lucro: 6 %
- IVA: 17 %

## L Esquadrias, vidros e proteções solares

### LC Esquadrias

#### LCN Janelas para telhados

**LCN010** Un Janela para telhado.
Janela de cobertura, com abertura abatível de acionamento manual, de 55x80 cm, executada em madeira de pinus tratada, acabamento envernizado, incorpora, barra de manobra e vidro duplo standard, conjunto constituído por vidro exterior recozido incolor de 4 mm, câmara de ar de 12 mm e vidro interior recozido incolor de 4 mm de espessura, em telhado de perfil ondulado de telha, fibrocimento ou materiais similares, com caimentos de 15° a 90°.
Inclui: Marcação. Disposição, aprumo e nivelamento do marco. Aparafusamento dos elementos de fixação do marco. Vedação de juntas perimetrais. Colocação de guarnições. Colocação de acessórios.
Critério de medição de projeto: Número de unidades previstas, segundo documentação gráfica de Projeto.
Critério de quantitativos de obra: Medir-se-á o número de unidades realmente executadas segundo especificações de Projeto.

| Código | Un | Descrição | Rendimento | Preço | Importância |
|---|---|---|---|---|---|
| mt22veg010cb | Un | Janela de cobertura, com abertura abatível de acionamento manual, de 55x80 cm, executada em madeira de pinus tratada, acabamento envernizado, incorpora, barra de manobra e vidro duplo standard, conjunto constituído por vidro exterior recozido incolor de 4 mm, câmara de ar de 12 mm e vidro interior recozido incolor de 4 mm de espessura. (material) | 1 | 3428.3 | 3428.300 |
| mt22veg020a | Un | Marco de estanqueidade de alumínio para janela de cobertura, de 55x80 cm, cor cinza, para telhado de perfil ondulado de telha, fibrocimento ou materiais similares com caimento superior a 15°. (material) | 1 | 146.1 | 146.100 |
| mo011 | h | Montador. (mão de obra) | 1.118 | 40.91 | 45.737 |
| mo080 | h | Ajudante de montador. (mão de obra) | 0.559 | 30.23 | 16.899 |
| % | % | Custos diretos complementares | 2 % | 3637.036 | 72.741 |
|  |  | Custos diretos |  |  | 3709.777 |

Resíduos:
- colocação: mt22veg020a; fator de resíduo 0.024

## Recursos

**mt22veg010cb** Un Janela de cobertura
Dados técnicos: Custo energético 1588.687 MJ; Emissão de CO2 -14.507 kg
Resíduos:
- embalagem: re170203 Plástico. (componente de resíduo); rendimento 0.143 kg; Código LER 17 02 03; Massa do elemento 1 kg; Volume 0.001667 m3
- embalagem: re170604 Materiais de isolamento que não contêm substâncias perigosas. (componente de resíduo); rendimento 0.029 kg; Código LER 17 06 04; Massa do elemento 1 kg; Volume 0.001667 m3

**mt22veg020a** Un Marco de estanqueidade de alumínio para janela de cobertura
Dados técnicos: Custo energético 13.873 MJ; Emissão de CO2 1.003 kg; Código LER 17 04 02; Massa do elemento 0.117 kg; Volume 0.000078 m3
Resíduos:
- embalagem: re170203 Plástico; rendimento 0.008 kg
