# Portão de correr para garagem, de aço galvanizado

- Propriedade do ficheiro: CYPE Ingenieros S.A.
- Formato: FIEBDC-3/2016
- Programa: Gerador de preços para construção civil. CYPE Ingenieros, S.A.
- Data: 17/06/2024
- Âmbito geográfico: Brasil
- Moeda: BRL
- Custos indiretos: 3 %
- Despesas gerais: 13 %
- Lucro: 6 %
- IVA: 17 %

## L Esquadrias, vidros e proteções solares

### LG Portas de garagem

#### LGA De aço

**LGA020** Un Portão de correr para garagem, de aço galvanizado.
Portão de correr suspenso de uma folha para garagem, formado por chapa dobrada de aço galvanizado de textura estriada, 400x225 cm, com acabamento plastificado com PVC (imitação madeira), com abertura manual.
Inclui: Colocação e fixação dos perfis guia. Instalação do portão de garagem. Montagem do sistema de abertura. Montagem do sistema de acionamento. Correção de falhas e lubrificação de mecanismos e guias.
Critério de medição de projeto: Número de unidades previstas, segundo documentação gráfica de Projeto.
Critério de quantitativos de obra: Medir-se-á o número de unidades realmente executadas segundo especificações de Projeto.

| Código | Un | Descrição | Rendimento | Preço | Importância |
|---|---|---|---|---|---|
| mt26pgc010w | Un | Portão de correr suspenso de uma folha para garagem, formado por chapa dobrada de aço galvanizado de textura estriada, 400x225 cm, com acabamento plastificado com PVC (imitação madeira), sistema de deslocamento pendurado, com guia inferior, batentes, cobre-guia, puxadores, passadores, fechadura de contato, elementos de fixação à obra e outros acessórios necessários. (material) | 1 | 5870.29 | 5870.290 |
| mo020 | h | Pedreiro. (mão de obra) | 0.648 | 32.24 | 20.892 |
| mo113 | h | Auxiliar de serviços gerais. (mão de obra) | 0.648 | 27.81 | 18.021 |
| mo018 | h | Serralheiro. (mão de obra) | 1.513 | 32.62 | 49.354 |
| mo059 | h | Ajudante de serralheiro. (mão de obra) | 1.513 | 30.15 | 45.617 |
| % | % | Custos diretos complementares | 2 % | 6004.174 | 120.083 |
|  |  | Custos diretos |  |  | 6124.257 |

## Recursos

**mt26pgc010w** Un Portão de correr suspenso de uma folha para garagem
Dados técnicos: Custo energético 36.649 MJ; Emissão de CO2 1.746 kg
Resíduos:
- embalagem: re170203 Plástico. (componente de resíduo); rendimento 0.241 kg; Código LER 17 02 03; Massa do elemento 1 kg; Volume 0.001667 m3
- embalagem: re170604 Materiais de isolamento que não contêm substâncias perigosas. (componente de resíduo); rendimento 0.251 kg; Código LER 17 06 04; Massa do elemento 1 kg; Volume 0.001667 m3
