# Portão de correr para garagem, de aço galvanizado

- Propriedade do ficheiro: CYPE Ingenieros S.A.
- Formato: FIEBDC-3/2016
- Programa: Gerador de preços para construção civil. CYPE Ingenieros, S.A.
- Data: 17/06/2024
- Âmbito geográfico: Brasil
- Moeda: BRL
- Custos indiretos: 3 %
- Despesas gerais: 13 %
- Lucro: 6 %
- IVA: 17 %

## L Esquadrias, vidros e proteções solares

### LG Portas de garagem

#### LGA De aço

**LGA020** Un Portão de correr para garagem, de aço galvanizado.
Portão de correr suspenso de uma folha para garagem, formado por chapa dobrada de aço galvanizado de textura estriada, 250x225 cm, com abertura automática. Inclusive material de ligação elétrica e equipamento de automatismo fixado à obra para abertura e fecho automático de porta.
Inclui: Colocação e fixação dos perfis guia. Instalação do portão de garagem. Montagem do sistema de abertura. Montagem do sistema de acionamento. Ligação elétrica. Correção de falhas e lubrificação de mecanismos e guias. Colocação em funcionamento.
Critério de medição de projeto: Número de unidades previstas, segundo documentação gráfica de Projeto.
Critério de quantitativos de obra: Medir-se-á o número de unidades realmente executadas segundo especificações de Projeto.

| Código | Un | Descrição | Rendimento | Preço | Importância |
|---|---|---|---|---|---|
| mt26pgc010b | Un | Portão de correr suspenso de uma folha para garagem, formado por chapa dobrada de aço galvanizado de textura estriada, 250x225 cm, sistema de deslocamento pendurado, com guia inferior, batentes, cobre-guia, puxadores, passadores, fechadura de contato, elementos de fixação à obra e outros acessórios necessários. (material) | 1 | 4356.27 | 4356.270 |
| mt26egm010hc | Un | Equipamento de motorização para abertura e fecho automático, para portão de garagem de correr de até 400 kg de peso. (material) | 1 | 1322.52 | 1322.520 |
| mt26egm012 | Un | Acessórios (fechadura, botão pulsador, emissor, receptor e fotocélula) para automatização de portão de garagem. (material) | 1 | 849.2 | 849.200 |
| mo020 | h | Pedreiro. (mão de obra) | 0.585 | 32.24 | 18.860 |
| mo113 | h | Auxiliar de serviços gerais. (mão de obra) | 0.585 | 27.81 | 16.269 |
| mo018 | h | Serralheiro. (mão de obra) | 1.366 | 32.62 | 44.559 |
| mo059 | h | Ajudante de serralheiro. (mão de obra) | 1.366 | 30.15 | 41.185 |
| mo003 | h | Eletricista. (mão de obra) | 6.005 | 40.91 | 245.665 |
| % | % | Custos diretos complementares | 2 % | 6894.528 | 137.891 |
|  |  | Custos diretos |  |  | 7032.419 |

## Recursos

**mt26pgc010b** Un Portão de correr suspenso de uma folha para garagem
Dados técnicos: Custo energético 35.076 MJ; Emissão de CO2 1.671 kg
Resíduos:
- embalagem: re170203 Plástico. (componente de resíduo); rendimento 0.231 kg; Código LER 17 02 03; Massa do elemento 1 kg; Volume 0.001667 m3
- embalagem: re170604 Materiais de isolamento que não contêm substâncias perigosas. (componente de resíduo); rendimento 0.24 kg; Código LER 17 06 04; Massa do elemento 1 kg; Volume 0.001667 m3
