# Portão seccional para garagem, de painéis sanduíche isolantes de alumínio

- Propriedade do ficheiro: CYPE Ingenieros S.A.
- Formato: FIEBDC-3/2016
- Programa: Gerador de preços para construção civil. CYPE Ingenieros, S.A.
- Data: 17/06/2024
- Âmbito geográfico: Brasil
- Moeda: BRL
- Custos indiretos: 3 %
- Despesas gerais: 13 %
- Lucro: 6 %
- IVA: 17 %

## L Esquadrias, vidros e proteções solares

### LG Portas de garagem

#### LGS De painéis sanduíche isolantes metálicos

**LGS031** Un Portão seccional para garagem, de painéis sanduíche isolantes de alumínio.
Portão seccional para garagem, formado por lâminas de textura com relevo, com almofadas, de painel sanduíche de alumínio com núcleo isolante de espuma de poliuretano, 300x230 cm, com acabamento pré-lacado de cor branca, com abertura manual.
Inclui: Colocação e fixação dos perfis guia. Introdução do painel nas guias. Colocação e fixação do eixo aos mancais. Tensão da mola. Fixação do painel ao tambor. Montagem do sistema de abertura. Montagem do sistema de acionamento. Correção de falhas e lubrificação de mecanismos e guias.
Critério de medição de projeto: Número de unidades previstas, segundo documentação gráfica de Projeto.
Critério de quantitativos de obra: Medir-se-á o número de unidades realmente executadas segundo especificações de Projeto.

| Código | Un | Descrição | Rendimento | Preço | Importância |
|---|---|---|---|---|---|
| mt26pgs010fe | Un | Portão seccional para garagem, formado por lâminas de textura com relevo, com almofadas, de painel sanduíche de alumínio com núcleo isolante de espuma de poliuretano, 300x230 cm, com acabamento pré-lacado de cor branca, caixa recolhedora forrada, carretel, molas de torção, roldanas, guias, acessórios e fechadura central com chave de segurança. (material) | 1 | 4954.2 | 4954.200 |
| mo020 | h | Pedreiro. (mão de obra) | 0.795 | 32.24 | 25.631 |
| mo113 | h | Auxiliar de serviços gerais. (mão de obra) | 0.795 | 27.81 | 22.109 |
| mo018 | h | Serralheiro. (mão de obra) | 1.856 | 32.62 | 60.543 |
| mo059 | h | Ajudante de serralheiro. (mão de obra) | 1.856 | 30.15 | 55.958 |
| % | % | Custos diretos complementares | 2 % | 5118.441 | 102.369 |
|  |  | Custos diretos |  |  | 5220.810 |

## Recursos

**mt26pgs010fe** Un Portão seccional para garagem
Dados técnicos: Custo energético 35.697 MJ; Emissão de CO2 1.700 kg
Resíduos:
- embalagem: re170203 Plástico. (componente de resíduo); rendimento 0.235 kg; Código LER 17 02 03; Massa do elemento 1 kg; Volume 0.001667 m3
- embalagem: re170604 Materiais de isolamento que não contêm substâncias perigosas. (componente de resíduo); rendimento 0.244 kg; Código LER 17 06 04; Massa do elemento 1 kg; Volume 0.001667 m3
