# Porta interior de correr, de madeira

- Propriedade do ficheiro: CYPE Ingenieros S.A.
- Formato: FIEBDC-3/2016
- Programa: Gerador de preços para construção civil. CYPE Ingenieros, S.A.
- Data: 17/06/2024
- Âmbito geográfico: Brasil
- Moeda: BRL
- Custos indiretos: 3 %
- Despesas gerais: 13 %
- Lucro: 6 %
- IVA: 17 %

## L Esquadrias, vidros e proteções solares

### LP Portas interiores

#### LPM De madeira

**LPM021** Un Porta interior de correr, de madeira.
Porta interior de correr externa, de uma folha de 90x210x3,5 cm, mexicana, de tábuas de madeira de imbuia, acabamento em cru para envernizar na obra; marco de madeira maciça de 130x30 mm e guarnição de madeira maciça de 50x10 mm, ambos de imbuia e acabamento acabamento em cru para envernizar na obra. Incluindo, ferragens de pendurar, de fechadura e puxador com alavanca para fecho de alumínio, série básica.
Inclui: Colocação da porta. Colocação, aprumo e nivelamento de marcos. Colocação dos elementos de fixação de marcos. Colocação das ferragens de pendurar e guias. Colocação da folha. Colocação das ferragens de fecho. Colocação de acessórios. Ajuste final.
Critério de medição de projeto: Número de unidades previstas, segundo documentação gráfica de Projeto.
Critério de quantitativos de obra: Medir-se-á o número de unidades realmente executadas segundo especificações de Projeto.

| Código | Un | Descrição | Rendimento | Preço | Importância |
|---|---|---|---|---|---|
| mt22aap030tua | Un | Marco de madeira maciça imbuia, para porta de uma folha, de 130x30 mm, acabamento em cru para envernizar na obra, com elementos de fixação. (material) | 1 | 11.39 | 11.390 |
| mt22aaq010a | Un | Trilho aparente para porta de correr de uma folha, de aço inoxidável, com roldanas, pino guia e parafusos de montagem. (material) | 1 | 367.95 | 367.950 |
| mt22pxb030k | Un | Porta interior mexicana, de tábuas de madeira de imbuia, acabamento em cru para envernizar na obra, de 90x210x3,5 cm. Segundo ABNT NBR 15930. (material) | 1 | 407.53 | 407.530 |
| mt22atc020k | m | Guarnição de madeira maciça de imbuia, 50x10 mm, acabamento em cru para envernizar na obra. (material) | 10.9 | 2.23 | 24.307 |
| mt23hba020j | Un | Puxador com alavanca para fecho de alumínio, série básica, para porta interior de correr, para interior. (material) | 1 | 83.11 | 83.110 |
| mo017 | h | Carpinteiro. (mão de obra) | 1.311 | 31.94 | 41.873 |
| mo058 | h | Ajudante de carpinteiro. (mão de obra) | 1.311 | 30.09 | 39.448 |
| % | % | Custos diretos complementares | 2 % | 975.608 | 19.512 |
|  |  | Custos diretos |  |  | 995.120 |

Resíduos:
- colocação: mt22aap030tua; fator de resíduo 0.014
- colocação: mt22atc020k Guarnição de madeira maciça de imbuia, 50x10 mm, acabamento em cru para envernizar na obra; fator de resíduo 0.0028

## Recursos

**mt22aap030tua** Un Marco de madeira maciça imbuia
Dados técnicos: Custo energético 1257.478 MJ; Emissão de CO2 -16.727 kg; Código LER 17 02 01; Massa do elemento 9.2 kg; Volume 0.008364 m3
Resíduos:
- embalagem: re170203 Plástico. (componente de resíduo); rendimento 0.08 kg; Código LER 17 02 03; Massa do elemento 1 kg; Volume 0.001667 m3

**mt22atc020k** m Guarnição de madeira maciça de imbuia, 50x10 mm, acabamento em cru para envernizar na obra
Dados técnicos: Custo energético 12.266 MJ; Emissão de CO2 0.286 kg; Código LER 17 02 01; Massa do elemento 0.3 kg; Volume 0.000273 m3
Resíduos:
- embalagem: re170203 Plástico; rendimento 0.002 kg

**mt23hba020j** Un Puxador com alavanca para fecho de alumínio, série básica, para porta interior de correr, para interior
Dados técnicos: Custo energético 3.285 MJ; Emissão de CO2 0.300 kg
Resíduos:
- embalagem: re150101 Embalagens de papel e cartão. (componente de resíduo); rendimento 0.072 kg; Código LER 15 01 01; Massa do elemento 1 kg; Volume 0.001333 m3
