# Persiana de réguas

- Propriedade do ficheiro: CYPE Ingenieros S.A.
- Formato: FIEBDC-3/2016
- Programa: Gerador de preços para construção civil. CYPE Ingenieros, S.A.
- Data: 17/06/2024
- Âmbito geográfico: Brasil
- Moeda: BRL
- Custos indiretos: 3 %
- Despesas gerais: 13 %
- Lucro: 6 %
- IVA: 17 %

## L Esquadrias, vidros e proteções solares

### LS Proteções solares

#### LSP Persianas de enrolar

**LSP010** m² Persiana de réguas.
Persiana de enrolar de réguas de alumínio injetado de 33 mm de altura, cor a escolher, equipada com eixo, discos, cápsulas e todos os seus acessórios, com acionamento manual através de cardan con manivela, em caixa de persiana já realizada.
Inclui: Introdução da persiana pelos perfis guia em todo o comprimento dos mesmos. Encaixe do eixo do rolo nos suportes dispostos na caixa de persiana. Enrolamento da persiana.
Critério de medição de projeto: Superfície da abertura a fechar, medida segundo documentação gráfica de Projeto.
Critério de quantitativos de obra: Medir-se-á, com as dimensões da abertura, a superfície realmente executada segundo especificações de Projeto.

| Código | Un | Descrição | Rendimento | Preço | Importância |
|---|---|---|---|---|---|
| mt25per010b | m² | Persiana de réguas de alumínio injetado, de 33 mm de altura, cor a escolher, equipada com eixo, discos, cápsulas e todos os seus acessórios. (material) | 1.05 | 137.93 | 144.827 |
| mt24per005b | Un | Kit de manivela e cardan, com acessórios e mecanismos para acionamento manual de persiana de enrolar. (material) | 1 | 237.1 | 237.100 |
| mo011 | h | Montador. (mão de obra) | 0.157 | 40.91 | 6.423 |
| mo080 | h | Ajudante de montador. (mão de obra) | 0.157 | 30.23 | 4.746 |
| % | % | Custos diretos complementares | 2 % | 393.096 | 7.862 |
|  |  | Custos diretos |  |  | 400.958 |

## Recursos

**mt25per010b** m² Persiana de réguas de alumínio injetado
Dados técnicos: Custo energético 354.871 MJ; Emissão de CO2 24.912 kg
Resíduos:
- embalagem: re170604 Materiais de isolamento que não contêm substâncias perigosas. (componente de resíduo); rendimento 0.068 kg; Código LER 17 06 04; Massa do elemento 1 kg; Volume 0.001667 m3
