# Persiana de réguas

- Propriedade do ficheiro: CYPE Ingenieros S.A.
- Formato: FIEBDC-3/2016
- Programa: Gerador de preços para construção civil. CYPE Ingenieros, S.A.
- Data: 17/06/2024
- Âmbito geográfico: Brasil
- Moeda: BRL
- Custos indiretos: 3 %
- Despesas gerais: 13 %
- Lucro: 6 %
- IVA: 17 %

## L Esquadrias, vidros e proteções solares

### LS Proteções solares

#### LSP Persianas de enrolar

**LSP010** m² Persiana de réguas.
Persiana de enrolar de réguas de segurança de alumínio extrudido de 60 mm de altura, cor branca, equipada com eixo, discos, cápsulas e todos os seus acessórios, com acionamento manual através de cardan con manivela, em caixa de persiana já realizada.
Inclui: Introdução da persiana pelos perfis guia em todo o comprimento dos mesmos. Encaixe do eixo do rolo nos suportes dispostos na caixa de persiana. Enrolamento da persiana.
Critério de medição de projeto: Superfície da abertura a fechar, medida segundo documentação gráfica de Projeto.
Critério de quantitativos de obra: Medir-se-á, com as dimensões da abertura, a superfície realmente executada segundo especificações de Projeto.

| Código | Un | Descrição | Rendimento | Preço | Importância |
|---|---|---|---|---|---|
| mt25per020d | m² | Persiana de réguas de segurança de alumínio extrudido, de 60 mm de altura, cor branca, equipada com eixo, discos, cápsulas e todos os seus acessórios. (material) | 1.05 | 320.47 | 336.494 |
| mt24per005b | Un | Kit de manivela e cardan, com acessórios e mecanismos para acionamento manual de persiana de enrolar. (material) | 1 | 237.1 | 237.100 |
| mo011 | h | Montador. (mão de obra) | 0.163 | 40.91 | 6.668 |
| mo080 | h | Ajudante de montador. (mão de obra) | 0.163 | 30.23 | 4.927 |
| % | % | Custos diretos complementares | 2 % | 585.189 | 11.704 |
|  |  | Custos diretos |  |  | 596.893 |

## Recursos

**mt25per020d** m² Persiana de réguas de segurança de alumínio extrudido
Dados técnicos: Custo energético 1012.042 MJ; Emissão de CO2 74.358 kg
Resíduos:
- embalagem: re170604 Materiais de isolamento que não contêm substâncias perigosas. (componente de resíduo); rendimento 0.085 kg; Código LER 17 06 04; Massa do elemento 1 kg; Volume 0.001667 m3
