# Toldo de lona acrílica

- Propriedade do ficheiro: CYPE Ingenieros S.A.
- Formato: FIEBDC-3/2016
- Programa: Gerador de preços para construção civil. CYPE Ingenieros, S.A.
- Data: 27/09/2024
- Âmbito geográfico: Brasil
- Moeda: BRL
- Custos indiretos: 3 %
- Despesas gerais: 13 %
- Lucro: 6 %
- IVA: 17 %

## L Esquadrias, vidros e proteções solares

### LS Proteções solares

#### LST Toldos

**LST010** Un Toldo de lona acrílica.
Toldo persiana, de 2000 mm de linha e 1900 mm de saída, de lona acrílica, com acionamento manual através de manivela metálica. Inclusive ferragens e acessórios.
Inclui: Marcação. Ancoragem ao paramento dos elementos de fixação. Montagem do toldo e dos acessórios.
Critério de medição de projeto: Número de unidades previstas, segundo documentação gráfica de Projeto.
Critério de quantitativos de obra: Medir-se-á o número de unidades realmente executadas segundo especificações de Projeto.

| Código | Un | Descrição | Rendimento | Preço | Importância |
|---|---|---|---|---|---|
| mt44tol010a | Un | Toldo persiana, de 2000 mm de linha e 1900 mm de saída, de lona acrílica, com ferragens e acessórios de fixação. (material) | 1 | 846.14 | 846.140 |
| mt44tol100a | Un | Manivela para acionamento manual de toldos. (material) | 1 | 59.71 | 59.710 |
| mo011 | h | Montador. (mão de obra) | 4.82 | 40.91 | 197.186 |
| mo080 | h | Ajudante de montador. (mão de obra) | 4.82 | 30.23 | 145.709 |
| % | % | Custos diretos complementares | 2 % | 1248.745 | 24.975 |
|  |  | Custos diretos |  |  | 1273.720 |

Resíduos:
- colocação: mt44tol010a Toldo persiana, de 2000 mm de linha e 1900 mm de saída, de lona acrílica, com ferragens e acessórios de fixação; fator de resíduo 0.004

## Recursos

**mt44tol010a** Un Toldo persiana, de 2000 mm de linha e 1900 mm de saída, de lona acrílica, com ferragens e acessórios de fixação
Dados técnicos: Custo energético 940.652 MJ; Emissão de CO2 67.063 kg; Código LER 20 01 11; Massa do elemento 9.27 kg; Volume 0.01236 m3
Resíduos:
- embalagem: re170203 Plástico. (componente de resíduo); rendimento 0.1 kg; Código LER 17 02 03; Massa do elemento 1 kg; Volume 0.001667 m3

**mt44tol100a** Un Manivela para acionamento manual de toldos
Dados técnicos: Custo energético 17.123 MJ; Emissão de CO2 0.925 kg
Resíduos:
- embalagem: re150101 Embalagens de papel e cartão. (componente de resíduo); rendimento 0.09 kg; Código LER 15 01 01; Massa do elemento 1 kg; Volume 0.001333 m3
- embalagem: re170203 Plástico; rendimento 0.045 kg
