# Veneziana de PVC

- Propriedade do ficheiro: CYPE Ingenieros S.A.
- Formato: FIEBDC-3/2016
- Programa: Gerador de preços para construção civil. CYPE Ingenieros, S.A.
- Data: 27/09/2024
- Âmbito geográfico: Brasil
- Moeda: BRL
- Custos indiretos: 3 %
- Despesas gerais: 13 %
- Lucro: 6 %
- IVA: 17 %

## L Esquadrias, vidros e proteções solares

### LS Proteções solares

#### LSV Venezianas

**LSV010** Un Veneziana de PVC.
Veneziana exterior de PVC, tipo veneziana, uma folha de abrir, de lâminas fixas, 300x600 mm, acabamento branco standard. Colocação exterior em janela.
Inclui: Colocação e fixação do marco. Colocação e fixação dos elementos de pendurar. Colocação da folha.
Critério de medição de projeto: Número de unidades previstas, segundo documentação gráfica de Projeto.
Critério de quantitativos de obra: Medir-se-á o número de unidades realmente executadas segundo especificações de Projeto.

| Código | Un | Descrição | Rendimento | Preço | Importância |
|---|---|---|---|---|---|
| mt24dbc010aa | Un | Veneziana exterior de PVC, tipo veneziana, uma folha de abrir, de lâminas fixas, 300x600 mm, acabamento branco standard; com ferragens de pendurar e de abertura, parafusos de aço inoxidável e elementos de estanqueidade. (material) | 1 | 282.64 | 282.640 |
| mt15sja100 | Un | Cartucho de pasta de silicone neutro. (material) | 0.063 | 20.96 | 1.320 |
| mo018 | h | Serralheiro. (mão de obra) | 1.205 | 32.62 | 39.307 |
| mo059 | h | Ajudante de serralheiro. (mão de obra) | 0.603 | 30.15 | 18.180 |
| % | % | Custos diretos complementares | 2 % | 341.447 | 6.829 |
|  |  | Custos diretos |  |  | 348.276 |

Resíduos:
- colocação: mt15sja100 Cartucho de pasta de silicone neutro; fator de resíduo 0.06

## Recursos

**mt24dbc010aa** Un Veneziana exterior de PVC
Dados técnicos: Custo energético 144.602 MJ; Emissão de CO2 14.505 kg
Resíduos:
- embalagem: re170203 Plástico. (componente de resíduo); rendimento 0.104 kg; Código LER 17 02 03; Massa do elemento 1 kg; Volume 0.001667 m3
- embalagem: re170604 Materiais de isolamento que não contêm substâncias perigosas. (componente de resíduo); rendimento 0.023 kg; Código LER 17 06 04; Massa do elemento 1 kg; Volume 0.001667 m3

**mt15sja100** Un Cartucho de pasta de silicone neutro
Dados técnicos: Custo energético 87.088 MJ; Emissão de CO2 3.667 kg; Código LER 17 09 04; Massa do elemento 0.45 kg; Volume 0.0003 m3
Resíduos:
- embalagem: re170203 Plástico; rendimento 0.1 kg
